# Pieza para bandeja para soporte y conducción de cables eléctricos

- Propiedad del archivo: CYPE Ingenieros S.A.
- Formato: FIEBDC-3/2016
- Programa: Generador de precios de la construcción. CYPE Ingenieros, S.A.
- Fecha: 14/10/2024
- Ámbito geográfico: Colombia
- Divisa: COP
- Costes indirectos: 3 %
- Gastos generales: 13 %
- Beneficio industrial: 6 %
- IVA: 16 %

## I Instalaciones

### IE Eléctricas

#### IEO Canalizaciones

**IEO045** Ud Pieza para bandeja para soporte y conducción de cables eléctricos.
Curva 90° de PVC, color gris RAL 7035, de 60x75 mm.
Incluye: Replanteo. Colocación y fijación.
Criterio de medición de proyecto: Número de unidades previstas, según documentación gráfica de Proyecto.
Criterio de medición de obra: Se medirá el número de unidades realmente ejecutadas según especificaciones de Proyecto.

| Código | Ud | Descripción | Rendimiento | Precio | Importe |
|---|---|---|---|---|---|
| mt35une020a | Ud | Curva 90° de PVC, color gris RAL 7035, de 60x75 mm, con tornillos con tuerca de PVC. (material) | 1 | 242220.61 | 242220.610 |
| mo003 | h | Maestro electricista. (mano de obra) | 0.062 | 27359.16 | 1696.268 |
| mo102 | h | Ayudante electricista. (mano de obra) | 0.062 | 19865.18 | 1231.641 |
| % | % | Herramienta menor | 2 % | 245148.519 | 4902.970 |
|  |  | Costes directos |  |  | 250051.489 |
