# Condensador

- Propiedad del archivo: CYPE Ingenieros S.A.
- Formato: FIEBDC-3/2016
- Programa: Generador de precios de la construcción. CYPE Ingenieros, S.A.
- Fecha: 18/06/2024
- Ámbito geográfico: Colombia
- Divisa: COP
- Costes indirectos: 3 %
- Gastos generales: 13 %
- Beneficio industrial: 6 %
- IVA: 16 %

## I Instalaciones

### IE Eléctricas

#### IEQ Equipos para corregir el factor de potencia

**IEQ010** Ud Condensador.
Condensador para 12,5 kVAr de potencia reactiva, alimentación trifásica a 400 V de tensión y 50 Hz de frecuencia, con armario metálico con pie de soporte y grado de protección IP21, de 360x140x868 mm, contactores con bloque de preinserción y resistencia de descarga rápida, y fusibles de alto poder de corte de 35 A. Incluso accesorios necesarios para su correcta instalación.
Incluye: Montaje y fijación. Conexionado y puesta en marcha.
Criterio de medición de proyecto: Número de unidades previstas, según documentación gráfica de Proyecto.
Criterio de medición de obra: Se medirá el número de unidades realmente ejecutadas según especificaciones de Proyecto.

| Código | Ud | Descripción | Rendimiento | Precio | Importe |
|---|---|---|---|---|---|
| mt35pci040bb | Ud | Condensador para 12,5 kVAr de potencia reactiva, alimentación trifásica a 400 V de tensión y 50 Hz de frecuencia, con armario metálico con pie de soporte y grado de protección IP21, de 360x140x868 mm, contactores con bloque de preinserción y resistencia de descarga rápida, y fusibles de alto poder de corte de 35 A. (material) | 1 | 6273731.22 | 6273731.220 |
| mo003 | h | Maestro electricista. (mano de obra) | 1.129 | 26179.17 | 29556.283 |
| mo102 | h | Ayudante electricista. (mano de obra) | 1.129 | 19008.41 | 21460.495 |
| % | % | Herramienta menor | 2 % | 6324747.998 | 126494.960 |
|  |  | Costes directos |  |  | 6451242.958 |

## Recursos

**mt35pci040bb** Ud Condensador para 12,5 kVAr de potencia reactiva
Datos técnicos: Coste energético 1070.830 MJ; Emisión de CO2 69.077 kg
Residuos:
- embalaje: re150101 Envases de papel y cartón. (componente de residuo); rendimiento 2.143 kg; Código LER 15 01 01; Masa del elemento 1 kg; Volumen 0.001333 m3
