# Acometida de abastecimiento de agua potable

- Propiedad del archivo: CYPE Ingenieros S.A.
- Formato: FIEBDC-3/2016
- Programa: Generador de precios de la construcción. CYPE Ingenieros, S.A.
- Fecha: 14/10/2024
- Ámbito geográfico: Colombia
- Divisa: COP
- Costes indirectos: 3 %
- Gastos generales: 13 %
- Beneficio industrial: 6 %
- IVA: 16 %

## I Instalaciones

### IF Fontanería

#### IFA Acometidas

**IFA010** Ud Acometida de abastecimiento de agua potable.
Acometida enterrada para abastecimiento de agua potable de 2 m de longitud, que une la red general de distribución de agua potable de la empresa suministradora con la instalación general del edificio, continua en todo su recorrido sin uniones o empalmes intermedios no registrables, formada por tubo de polietileno PE 100, de 32 mm de diámetro exterior, PN=10 atm y 2 mm de espesor, colocada sobre lecho de arena de 15 cm de espesor, en el fondo de la zanja previamente excavada, debidamente compactada y nivelada con pisón vibrante de guiado manual, relleno lateral compactando hasta los riñones y posterior relleno con la misma arena hasta 10 cm por encima de la parte superior de la tubería; collarín de toma en carga colocado sobre la red general de distribución que sirve de enlace entre la acometida y la red; llave de corte de esfera de de diámetro con mando de cuadradillo colocada mediante unión, situada junto a la edificación, fuera de los límites de la propiedad, alojada en caja de inspección prefabricada de polipropileno de 30x30x30 cm, colocada sobre solera de concreto simple f'c=210 kg/cm² (21 MPa), clase de exposición F0 S0 P0 C0, tamaño máximo del agregado 19 mm, manejabilidad plástica de 15 cm de espesor. Incluso concreto simple f'c=210 kg/cm² (21 MPa), clase de exposición F0 S0 P0 C0, tamaño máximo del agregado 19 mm, manejabilidad plástica para la posterior reposición del piso existente, accesorios y piezas especiales.
Criterio de valoración económica: El precio no incluye la excavación ni el relleno principal.
Incluye: Replanteo del recorrido de la acometida, coordinado con el resto de instalaciones o elementos que puedan tener interferencias. Rotura del piso con compresor. Eliminación de las tierras sueltas del fondo de la excavación. Fundido y compactación del concreto en formación de solera. Colocación de la caja de inspección prefabricada. Vertido de la arena en el fondo de la zanja. Colocación de la tubería. Montaje de la llave de corte. Colocación de la tapa. Ejecución del relleno envolvente. Empalme de la acometida con la red general del municipio. Reposición del piso.
Criterio de medición de proyecto: Número de unidades previstas, según documentación gráfica de Proyecto.
Criterio de medición de obra: Se medirá el número de unidades realmente ejecutadas según especificaciones de Proyecto.

| Código | Ud | Descripción | Rendimiento | Precio | Importe |
|---|---|---|---|---|---|
| mt10hmf050qdf | m³ | Concreto simple f'c=210 kg/cm² (21 MPa), clase de exposición F0 S0 P0 C0, tamaño máximo del agregado 19 mm, manejabilidad plástica, fabricado en planta, según NSR-10 y ACI 318. (material) | 0.231 | 312696.99 | 72233.005 |
| mt01ara010a | m³ | Arena con granulometría de 0 a 5 mm de diámetro, limpia. (material) | 0.224 | 35946.05 | 8051.915 |
| mt37www105q | Ud | Collarín de toma en carga de fundición dúctil con recubrimiento de resina epoxi, para tubos de polietileno o de PVC de 110 mm de diámetro exterior, con toma para conexión roscada de 1" de diámetro, PN=16 atm, con juntas elásticas de EPDM. (material) | 1 | 249812.51 | 249812.510 |
| mt37tpa011c | m | Acometida de polietileno PE 100, de 32 mm de diámetro exterior, PN=10 atm y 2 mm de espesor, incluso accesorios de conexión y piezas especiales. (material) | 2 | 3185.49 | 6370.980 |
| mt11arp100a | Ud | Caja de inspección de polipropileno, 30x30x30 cm. (material) | 1 | 134968.36 | 134968.360 |
| mt11arp050c | Ud | Tapa de PVC, para cajas de inspección de fontanería de 30x30 cm, con cierre hermético al paso de los olores mefíticos. (material) | 1 | 82580.18 | 82580.180 |
| mt37sve030d | Ud | Válvula de esfera de latón niquelado para roscar de 1", con mando de cuadradillo. (material) | 1 | 41675.91 | 41675.910 |
| mq05pdm010a | h | Compresor portátil eléctrico 2 m³/min de caudal. (maquinaria) | 0.42 | 10859.09 | 4560.818 |
| mq05mai030 | h | Martillo neumático. (maquinaria) | 0.42 | 11628.63 | 4884.025 |
| mq02rop020 | h | Pisón vibrante de guiado manual, de 80 kg, con placa de 30x30 cm, tipo rana. (maquinaria) | 0.393 | 9975.54 | 3920.387 |
| mo020 | h | Oficial 1ª obra blanca. (mano de obra) | 1.039 | 26625.25 | 27663.635 |
| mo113 | h | Peón de obra blanca. (mano de obra) | 0.885 | 19175.79 | 16970.574 |
| mo008 | h | Oficial 1ª plomero. (mano de obra) | 0.747 | 27359.16 | 20437.293 |
| mo107 | h | Ayudante plomero. (mano de obra) | 0.747 | 19865.18 | 14839.289 |
| % | % | Herramienta menor | 4 % | 688968.881 | 27558.755 |
|  |  | Costes directos |  |  | 716527.636 |

Residuos:
- colocación: mt10hmf050qdf; factor de residuo 0.00120821
- colocación: mt01ara010a Arena con granulometría de 0 a 5 mm de diámetro, limpia; factor de residuo 0.003
- colocación: mt37tpa011c; factor de residuo 0.044

## Recursos

**mt10hmf050qdf** m³ Concreto simple f'c=210 kg/cm² (21 MPa)
Datos técnicos: Coste energético 1840.000 MJ; Emisión de CO2 230.000 kg; Código LER 17 01 01; Masa del elemento 2300 kg; Volumen 1.533333 m3

**mt01ara010a** m³ Arena con granulometría de 0 a 5 mm de diámetro, limpia
Datos técnicos: Coste energético 146.250 MJ; Emisión de CO2 7.800 kg; Código LER 01 04 09; Masa del elemento 1950 kg; Volumen 1.21875 m3

**mt37tpa011c** m Acometida de polietileno PE 100
Datos técnicos: Coste energético 39.694 MJ; Emisión de CO2 1.141 kg; Código LER 17 02 03; Masa del elemento 0.25 kg; Volumen 0.000417 m3
Residuos:
- embalaje: re170201 Madera. (componente de residuo); rendimiento 0.04 kg; Código LER 17 02 01; Masa del elemento 1 kg; Volumen 0.000909 m3

**mt11arp100a** Ud Caja de inspección de polipropileno, 30x30x30 cm
Datos técnicos: Coste energético 143.151 MJ; Emisión de CO2 4.543 kg
Residuos:
- embalaje: re150101 Envases de papel y cartón. (componente de residuo); rendimiento 0.072 kg; Código LER 15 01 01; Masa del elemento 1 kg; Volumen 0.001333 m3

**mt11arp050c** Ud Tapa de PVC, para cajas de inspección de fontanería de 30x30 cm, con cierre hermético al paso de los olores mefíticos
Datos técnicos: Coste energético 32.969 MJ; Emisión de CO2 3.658 kg
Residuos:
- embalaje: re150101 Envases de papel y cartón; rendimiento 0.033 kg

**mt37sve030d** Ud Válvula de esfera de latón niquelado para roscar de 1", con mando de cuadradillo
Datos técnicos: Coste energético 843.399 MJ; Emisión de CO2 56.701 kg
Residuos:
- embalaje: re150101 Envases de papel y cartón; rendimiento 0.072 kg
