# Rociador

- Propiedad del archivo: CYPE Ingenieros S.A.
- Formato: FIEBDC-3/2016
- Programa: Generador de precios de la construcción. CYPE Ingenieros, S.A.
- Fecha: 14/10/2024
- Ámbito geográfico: Colombia
- Divisa: COP
- Costes indirectos: 3 %
- Gastos generales: 13 %
- Beneficio industrial: 6 %
- IVA: 16 %

## I Instalaciones

### IF Fontanería

#### IFO Protección contra incendios para viviendas

**IFO030** Ud Rociador.
Rociador automático colgante, residencial, respuesta rápida, con ampolla fusible de vidrio frágil de 3 mm de diámetro y disolución alcohólica de color rojo, rotura a 68°C, de 1/2" DN 15 mm de diámetro de rosca, coeficiente de descarga K de 70 (métrico), con embellecedor, acabado blanco. Incluso accesorios y piezas especiales para conexión a la red de distribución de agua. Totalmente montado, conexionado y probado.
Incluye: Replanteo de la situación del rociador, coordinado con el resto de instalaciones o elementos que puedan tener interferencias. Conexión a la red de distribución de agua.
Criterio de medición de proyecto: Número de unidades previstas, según documentación gráfica de Proyecto.
Criterio de medición de obra: Se medirá el número de unidades realmente ejecutadas según especificaciones de Proyecto.

| Código | Ud | Descripción | Rendimiento | Precio | Importe |
|---|---|---|---|---|---|
| mt41upo010a | Ud | Rociador automático colgante, residencial, respuesta rápida, con ampolla fusible de vidrio frágil de 3 mm de diámetro y disolución alcohólica de color rojo, rotura a 68°C, de 1/2" DN 15 mm de diámetro de rosca, coeficiente de descarga K de 70 (métrico). (material) | 1 | 192895.15 | 192895.150 |
| mt41upo015a | Ud | Embellecedor, acabado blanco, para rociador automático colgante. (material) | 1 | 27664.23 | 27664.230 |
| mt37tpu530c | Ud | Te con salida roscada hembra, de plástico (PPSU), de 25 mm x 1/2" x 25 mm. (material) | 1 | 32810.81 | 32810.810 |
| mo008 | h | Oficial 1ª plomero. (mano de obra) | 0.282 | 27359.16 | 7715.283 |
| mo107 | h | Ayudante plomero. (mano de obra) | 0.282 | 19865.18 | 5601.981 |
| % | % | Herramienta menor | 2 % | 266687.454 | 5333.749 |
|  |  | Costes directos |  |  | 272021.203 |

Residuos:
- colocación: mt37tpu530c Te con salida roscada hembra, de plástico (PPSU), de 25 mm x 1/2" x 25 mm; factor de residuo 0.02676

## Recursos

**mt37tpu530c** Ud Te con salida roscada hembra, de plástico (PPSU), de 25 mm x 1/2" x 25 mm
Datos técnicos: Coste energético 9.707 MJ; Emisión de CO2 0.511 kg; Código LER 17 02 03; Masa del elemento 0.1 kg; Volumen 0.000167 m3
Residuos:
- embalaje: re150101 Envases de papel y cartón. (componente de residuo); rendimiento 0.035 kg; Código LER 15 01 01; Masa del elemento 1 kg; Volumen 0.001333 m3
