# Grifo

- Propiedad del archivo: CYPE Ingenieros S.A.
- Formato: FIEBDC-3/2016
- Programa: Generador de precios de la construcción. CYPE Ingenieros, S.A.
- Fecha: 14/10/2024
- Ámbito geográfico: Colombia
- Divisa: COP
- Costes indirectos: 3 %
- Gastos generales: 13 %
- Beneficio industrial: 6 %
- IVA: 16 %

## I Instalaciones

### IF Fontanería

#### IFW Elementos

**IFW030** Ud Grifo.
Grifo de latón cromado para jardín o terraza, con racor de conexión a manguera, de 3/4" de diámetro.
Incluye: Replanteo. Colocación. Conexionado y comprobación de su correcto funcionamiento.
Criterio de medición de proyecto: Número de unidades previstas, según documentación gráfica de Proyecto.
Criterio de medición de obra: Se medirá el número de unidades realmente ejecutadas según especificaciones de Proyecto.

| Código | Ud | Descripción | Rendimiento | Precio | Importe |
|---|---|---|---|---|---|
| mt37sgl045b | Ud | Grifo de latón cromado para jardín o terraza, con racor de conexión a manguera, de 3/4" de diámetro. (material) | 1 | 34041.53 | 34041.530 |
| mt37www010 | Ud | Material auxiliar para instalaciones hidráulicas. (material) | 1 | 3779.39 | 3779.390 |
| mo008 | h | Oficial 1ª plomero. (mano de obra) | 0.113 | 27359.16 | 3091.585 |
| mo107 | h | Ayudante plomero. (mano de obra) | 0.113 | 19865.18 | 2244.765 |
| % | % | Herramienta menor | 2 % | 43157.270 | 863.145 |
|  |  | Costes directos |  |  | 44020.415 |

## Recursos

**mt37sgl045b** Ud Grifo de latón cromado para jardín o terraza, con racor de conexión a manguera, de 3/4" de diámetro
Datos técnicos: Coste energético 45.721 MJ; Emisión de CO2 3.129 kg
Residuos:
- embalaje: re150101 Envases de papel y cartón. (componente de residuo); rendimiento 0.072 kg; Código LER 15 01 01; Masa del elemento 1 kg; Volumen 0.001333 m3
