# Válvula de gas

- Propiedad del archivo: CYPE Ingenieros S.A.
- Formato: FIEBDC-3/2016
- Programa: Generador de precios de la construcción. CYPE Ingenieros, S.A.
- Fecha: 14/10/2024
- Ámbito geográfico: Colombia
- Divisa: COP
- Costes indirectos: 3 %
- Gastos generales: 13 %
- Beneficio industrial: 6 %
- IVA: 16 %

## I Instalaciones

### IG Gases combustibles

#### IGW Elementos

**IGW020** Ud Válvula de gas.
Llave de esfera de acero inoxidable con mando de palanca, con bridas en ambos lados de 2" de diámetro, PN=40 bar.
Incluye: Montaje, conexionado y comprobación de su correcto funcionamiento.
Criterio de medición de proyecto: Número de unidades previstas, según documentación gráfica de Proyecto.
Criterio de medición de obra: Se medirá el número de unidades realmente ejecutadas según especificaciones de Proyecto.

| Código | Ud | Descripción | Rendimiento | Precio | Importe |
|---|---|---|---|---|---|
| mt43acv110f | Ud | Llave de esfera de acero inoxidable con mando de palanca, con bridas en ambos lados de 2" de diámetro, PN=40 bar. (material) | 1 | 829513.69 | 829513.690 |
| mo010 | h | Oficial 1ª instalador de gas. (mano de obra) | 0.468 | 27359.16 | 12804.087 |
| mo109 | h | Ayudante instalador de gas. (mano de obra) | 0.468 | 19865.18 | 9296.904 |
| % | % | Herramienta menor | 2 % | 851614.681 | 17032.294 |
|  |  | Costes directos |  |  | 868646.975 |

## Recursos

**mt43acv110f** Ud Llave de esfera de acero inoxidable con mando de palanca, con bridas en ambos lados de 2" de diámetro, PN=40 bar
Datos técnicos: Coste energético 642.916 MJ; Emisión de CO2 94.573 kg
Residuos:
- embalaje: re150101 Envases de papel y cartón. (componente de residuo); rendimiento 0.086 kg; Código LER 15 01 01; Masa del elemento 1 kg; Volumen 0.001333 m3
