# Tubería de acero inoxidable AISI 304L, con soldadura longitudinal

- Propiedad del archivo: CYPE Ingenieros S.A.
- Formato: FIEBDC-3/2016
- Programa: Generador de precios de la construcción. CYPE Ingenieros, S.A.
- Fecha: 17/06/2025
- Ámbito geográfico: Colombia
- Divisa: COP
- Costes indirectos: 3 %
- Gastos generales: 13 %
- Beneficio industrial: 6 %
- IVA: 16 %

## I Instalaciones

### IH Tuberías para fluidos

#### IHA Tuberías de acero

**IHA220** m Tubería de acero inoxidable AISI 304L, con soldadura longitudinal.
Tubería formada por tubo de acero inoxidable clase 1.4307 (AISI 304L), con soldadura longitudinal, de 10 mm de diámetro exterior y 0,6 mm de espesor, serie 1. Instalación en superficie. Incluso material auxiliar para montaje y sujeción a la obra, accesorios y piezas especiales.
Incluye: Replanteo. Colocación y fijación de tubos, accesorios y piezas especiales.
Criterio de medición de proyecto: Longitud medida según documentación gráfica de Proyecto.
Criterio de medición de obra: Se medirá la longitud realmente ejecutada según especificaciones de Proyecto.

| Código | Ud | Descripción | Rendimiento | Precio | Importe |
|---|---|---|---|---|---|
| mt08tai421a | Ud | Material auxiliar para montaje y sujeción a la obra de las tuberías de acero inoxidable con soldadura, de 10 mm de diámetro exterior. (material) | 1 | 171.11 | 171.110 |
| mt08tai021ag | m | Tubo de acero inoxidable clase 1.4307 (AISI 304L), con soldadura longitudinal, de 10 mm de diámetro exterior y 0,6 mm de espesor, serie 1, con el precio incrementado el 30% en concepto de accesorios y piezas especiales. (material) | 1 | 4448.89 | 4448.890 |
| mo008 | h | Oficial 1ª plomero. (mano de obra) | 0.213 | 37753.36 | 8041.466 |
| mo107 | h | Ayudante plomero. (mano de obra) | 0.213 | 27409.04 | 5838.126 |
| % | % | Herramienta menor | 2 % | 18499.592 | 369.992 |
|  |  | Costes directos |  |  | 18869.584 |

Residuos:
- colocación: mt08tai021ag; factor de residuo 0.0349987

## Recursos

**mt08tai021ag** m Tubo de acero inoxidable clase 1.4307 (AISI 304L)
Datos técnicos: Coste energético 8.408 MJ; Emisión de CO2 0.968 kg; Código LER 17 04 05; Masa del elemento 0.139091 kg; Volumen 0.000066 m3
Residuos:
- embalaje: re170201 Madera. (componente de residuo); rendimiento 0.011 kg; Código LER 17 02 01; Masa del elemento 1 kg; Volumen 0.000909 m3
- embalaje: re170203 Plástico. (componente de residuo); rendimiento 0.003 kg; Código LER 17 02 03; Masa del elemento 1 kg; Volumen 0.001667 m3
