# Tubería multicapa

- Propiedad del archivo: CYPE Ingenieros S.A.
- Formato: FIEBDC-3/2016
- Programa: Generador de precios de la construcción. CYPE Ingenieros, S.A.
- Fecha: 17/06/2025
- Ámbito geográfico: Colombia
- Divisa: COP
- Costes indirectos: 3 %
- Gastos generales: 13 %
- Beneficio industrial: 6 %
- IVA: 16 %

## I Instalaciones

### IH Tuberías para fluidos

#### IHU Tuberías multicapa, preaisladas.

**IHU530** m Tubería multicapa, libre de halógenos, de polipropileno copolímero random resistente a la temperatura/polipropileno copolímero random resistente a la temperatura con fibra de vidrio/polipropileno copolímero random resistente a la temperatura (PP-RCT/PP-RCT con fibra de vidrio/PP-RCT), preaislada térmicamente.
Tubería preaislada térmicamente formada por tubo multicapa, preaislado, libre de halógenos, formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud. Instalación en superficie. Incluso material auxiliar para montaje y sujeción a la obra, accesorios de unión y kits de aislamiento.
Incluye: Replanteo. Colocación y fijación de tubos, accesorios de unión y kits de aislamiento.
Criterio de medición de proyecto: Longitud medida según documentación gráfica de Proyecto.
Criterio de medición de obra: Se medirá la longitud realmente ejecutada según especificaciones de Proyecto.

| Código | Ud | Descripción | Rendimiento | Precio | Importe |
|---|---|---|---|---|---|
| mt37abn852aa | Ud | Material auxiliar para montaje y sujeción a la obra de las tuberías de tubo multicapa, preaislado, libre de halógenos, formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 1 | 2472.65 | 2472.650 |
| mt37abn850aaa | m | Tubo multicapa, preaislado, libre de halógenos, formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud, según ISO 21003-2 e ISO 15874-2. (material) | 1 | 49402.38 | 49402.380 |
| mt37abn851aa | Ud | Accesorios de unión y kits de aislamiento para tubo multicapa, preaislado, libre de halógenos, formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 0.1 | 49402.38 | 4940.238 |
| mo008 | h | Oficial 1ª plomero. (mano de obra) | 0.019 | 37753.36 | 717.314 |
| mo107 | h | Ayudante plomero. (mano de obra) | 0.019 | 27409.04 | 520.772 |
| % | % | Herramienta menor | 2 % | 58053.354 | 1161.067 |
|  |  | Costes directos |  |  | 59214.421 |
