# Pieza para carril electrificado trifásico

- Propiedad del archivo: CYPE Ingenieros S.A.
- Formato: FIEBDC-3/2016
- Programa: Generador de precios de la construcción. CYPE Ingenieros, S.A.
- Fecha: 26/03/2024
- Ámbito geográfico: Colombia
- Divisa: COP
- Costes indirectos: 3 %
- Gastos generales: 13 %
- Beneficio industrial: 6 %
- IVA: 16 %

## I Instalaciones

### II Iluminación

#### III Interior

**III201** Ud Pieza para carril electrificado trifásico.
Pieza de derivación en T, de color negro, para carril electrificado trifásico universal.
Incluye: Replanteo y trazado. Montaje, conexionado y comprobación de su correcto funcionamiento.
Criterio de medición de proyecto: Número de unidades previstas, según documentación gráfica de Proyecto.
Criterio de medición de obra: Se medirá el número de unidades realmente ejecutadas según especificaciones de Proyecto.

| Código | Ud | Descripción | Rendimiento | Precio | Importe |
|---|---|---|---|---|---|
| mt34ctl050o | Ud | Pieza de derivación en T, de color negro, para carril electrificado trifásico universal. (material) | 1 | 283845.14 | 283845.140 |
| mo003 | h | Maestro electricista. (mano de obra) | 0.169 | 26179.17 | 4424.280 |
| mo102 | h | Ayudante electricista. (mano de obra) | 0.169 | 19008.41 | 3212.421 |
| % | % | Herramienta menor | 2 % | 291481.841 | 5829.637 |
|  |  | Costes directos |  |  | 297311.478 |
