# Sensor de contacto magnético para puertas y ventanas, Z-Wave. Instalación en superficie

- Propiedad del archivo: CYPE Ingenieros S.A.
- Formato: FIEBDC-3/2016
- Programa: Generador de precios de la construcción. CYPE Ingenieros, S.A.
- Fecha: 14/10/2024
- Ámbito geográfico: Colombia
- Divisa: COP
- Costes indirectos: 3 %
- Gastos generales: 13 %
- Beneficio industrial: 6 %
- IVA: 16 %

## I Instalaciones

### IM Domóticas e inmóticas

#### IMZ Componentes del sistema Z-Wave

**IMZ110** Ud Sensor de contacto magnético para puertas y ventanas, Z-Wave. Instalación en superficie.
Sensor de contacto magnético para puertas y ventanas, de superficie, Z-Wave Plus, de 28x73x19 mm, color blanco, frecuencia de funcionamiento 868,42 MHz, alimentación a pilas. Instalación en superficie. Incluso elementos de fijación.
Incluye: Colocación. Montaje, conexionado y comprobación de su correcto funcionamiento.
Criterio de medición de proyecto: Número de unidades previstas, según documentación gráfica de Proyecto.
Criterio de medición de obra: Se medirá el número de unidades realmente ejecutadas según especificaciones de Proyecto.

| Código | Ud | Descripción | Rendimiento | Precio | Importe |
|---|---|---|---|---|---|
| mt35dzs010a | Ud | Sensor de contacto magnético para puertas y ventanas, de superficie, Z-Wave Plus, de 28x73x19 mm, color blanco, frecuencia de funcionamiento 868,42 MHz, alimentación a pilas, con elementos de fijación. (material) | 1 | 210295.44 | 210295.440 |
| mo123 | h | Especialista en la puesta en marcha de instalaciones. (mano de obra) | 0.339 | 51746.59 | 17542.094 |
| % | % | Herramienta menor | 2 % | 227837.534 | 4556.751 |
|  |  | Costes directos |  |  | 232394.285 |
