# Piloto de señalización remota

- Propiedad del archivo: CYPE Ingenieros S.A.
- Formato: FIEBDC-3/2016
- Programa: Generador de precios de la construcción. CYPE Ingenieros, S.A.
- Fecha: 14/10/2024
- Ámbito geográfico: Colombia
- Divisa: COP
- Costes indirectos: 3 %
- Gastos generales: 13 %
- Beneficio industrial: 6 %
- IVA: 16 %

## I Instalaciones

### IO Contra incendios

#### IOD Detección y alarma

**IOD003** Ud Piloto de señalización remota.
Piloto de señalización remota, de ABS color blanco, para alimentación de 5 a 12 Vcc, con doble led color rojo. Incluso elementos de fijación.
Incluye: Replanteo. Fijación al paramento. Montaje, conexionado y comprobación de su correcto funcionamiento.
Criterio de medición de proyecto: Número de unidades previstas, según documentación gráfica de Proyecto.
Criterio de medición de obra: Se medirá el número de unidades realmente ejecutadas según especificaciones de Proyecto.

| Código | Ud | Descripción | Rendimiento | Precio | Importe |
|---|---|---|---|---|---|
| mt41pig090 | Ud | Piloto de señalización remota, de ABS color blanco, para alimentación de 5 a 12 Vcc, con doble led color rojo. Incluso elementos de fijación. (material) | 1 | 67763.4 | 67763.400 |
| mo006 | h | Oficial 1ª instalador de redes y equipos de detección y seguridad. (mano de obra) | 0.564 | 27359.16 | 15430.566 |
| mo105 | h | Ayudante instalador de redes y equipos de detección y seguridad. (mano de obra) | 0.564 | 19865.18 | 11203.962 |
| % | % | Herramienta menor | 2 % | 94397.928 | 1887.959 |
|  |  | Costes directos |  |  | 96285.887 |

## Recursos

**mt41pig090** Ud Piloto de señalización remota
Datos técnicos: Coste energético 0.017 MJ; Emisión de CO2 0.027 kg
Residuos:
- embalaje: re150101 Envases de papel y cartón. (componente de residuo); rendimiento 0.032 kg; Código LER 15 01 01; Masa del elemento 1 kg; Volumen 0.001333 m3
