# Válvula de aireación

- Propiedad del archivo: CYPE Ingenieros S.A.
- Formato: FIEBDC-3/2016
- Programa: Generador de precios de la construcción. CYPE Ingenieros, S.A.
- Fecha: 18/06/2024
- Ámbito geográfico: Colombia
- Divisa: COP
- Costes indirectos: 3 %
- Gastos generales: 13 %
- Beneficio industrial: 6 %
- IVA: 16 %

## I Instalaciones

### IS Evacuación de aguas

#### ISB Bajantes

**ISB043** Ud Válvula de aireación.
Válvula de ventilación de PVC-U, ABS y ASA, de 70 mm de diámetro, de 33 l/s de caudal máximo, para tubería de ventilación primaria o secundaria, conectada al extremo superior de la bajante con unión a presión con junta elástica.
Incluye: Replanteo. Montaje y conexionado.
Criterio de medición de proyecto: Número de unidades previstas, según documentación gráfica de Proyecto.
Criterio de medición de obra: Se medirá el número de unidades realmente ejecutadas según especificaciones de Proyecto.

| Código | Ud | Descripción | Rendimiento | Precio | Importe |
|---|---|---|---|---|---|
| mt36vpj020gc | Ud | Válvula de ventilación de PVC-U, ABS y ASA, de 70 mm de diámetro, de 33 l/s de caudal máximo, para tubería de ventilación primaria o secundaria. (material) | 1 | 383690.79 | 383690.790 |
| mo008 | h | Oficial 1ª plomero. (mano de obra) | 0.226 | 26179.17 | 5916.492 |
| mo107 | h | Ayudante plomero. (mano de obra) | 0.226 | 19008.41 | 4295.901 |
| % | % | Herramienta menor | 2 % | 393903.183 | 7878.064 |
|  |  | Costes directos |  |  | 401781.247 |

Residuos:
- colocación: mt36vpj020gc; factor de residuo 0.0165

## Recursos

**mt36vpj020gc** Ud Válvula de ventilación de PVC-U
Datos técnicos: Coste energético 35.868 MJ; Emisión de CO2 1.815 kg; Código LER 17 02 03; Masa del elemento 0.37 kg; Volumen 0.000617 m3
Residuos:
- embalaje: re150101 Envases de papel y cartón. (componente de residuo); rendimiento 0.042 kg; Código LER 15 01 01; Masa del elemento 1 kg; Volumen 0.001333 m3
