# Red interior de evacuación para usos complementarios

- Propiedad del archivo: CYPE Ingenieros S.A.
- Formato: FIEBDC-3/2016
- Programa: Generador de precios de la construcción. CYPE Ingenieros, S.A.
- Fecha: 18/06/2024
- Ámbito geográfico: Colombia
- Divisa: COP
- Costes indirectos: 3 %
- Gastos generales: 13 %
- Beneficio industrial: 6 %
- IVA: 16 %

## I Instalaciones

### IS Evacuación de aguas

#### ISD Derivaciones individuales

**ISD024** Ud Red interior de evacuación para usos complementarios.
Red interior de evacuación, para usos complementarios con dotación para: lavadero, toma de desagüe para lavadora, realizada con tubo de PVC, serie B para la red de desagües que conectan la evacuación de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tit010bc | m | Tubo de PVC, serie B, de 40 mm de diámetro y 3 mm de espesor, con el precio incrementado el 10% en concepto de accesorios y piezas especiales. (material) | 4.3 | 4933.1 | 21212.330 |
| mt30del010a | Ud | Toma de desagüe para electrodoméstico, con enlace mixto macho de PVC, de 40 mm de diámetro. (material) | 1 | 16515.43 | 16515.430 |
| mt11var009 | l | Líquido limpiador para pegado mediante adhesivo de tubos y accesorios de PVC. (material) | 0.215 | 100469.31 | 21600.902 |
| mt11var010 | l | Adhesivo para tubos y accesorios de PVC. (material) | 0.108 | 128044.93 | 13828.852 |
| mo008 | h | Oficial 1ª plomero. (mano de obra) | 4.854 | 26179.17 | 127073.691 |
| mo107 | h | Ayudante plomero. (mano de obra) | 2.427 | 19008.41 | 46133.411 |
| % | % | Herramienta menor | 2 % | 246364.616 | 4927.292 |
|  |  | Costes directos |  |  | 251291.908 |

Residuos:
- colocación: mt36tit010bc; factor de residuo 0.08
- colocación: mt11var009 Líquido limpiador para pegado mediante adhesivo de tubos y accesorios de PVC; factor de residuo 0.0275

## Recursos

**mt36tit010bc** m Tubo de PVC, serie B
Datos técnicos: Coste energético 44.149 MJ; Emisión de CO2 0.692 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
