# Montacargas

- Propiedad del archivo: CYPE Ingenieros S.A.
- Formato: FIEBDC-3/2016
- Programa: Generador de precios de la construcción. CYPE Ingenieros, S.A.
- Fecha: 18/06/2024
- Ámbito geográfico: Colombia
- Divisa: COP
- Costes indirectos: 3 %
- Gastos generales: 13 %
- Beneficio industrial: 6 %
- IVA: 16 %

## I Instalaciones

### IT Transporte

#### ITC Montacargas

**ITC010** Ud Montacargas.
Montacargas hidráulico para 750 kg, de 3 detenidas (6 m), de 1,2x1,2 m de plataforma, con guías y un pistón. Totalmente montado, conexionado y probado.
Incluye: Replanteo. Instalación del montacargas. Conexionado con la red eléctrica.
Criterio de medición de proyecto: Número de unidades previstas, según documentación gráfica de Proyecto.
Criterio de medición de obra: Se medirá el número de unidades realmente ejecutadas según especificaciones de Proyecto.

| Código | Ud | Descripción | Rendimiento | Precio | Importe |
|---|---|---|---|---|---|
| mt39mch010db | Ud | Montacargas hidráulico para 750 kg, de 3 detenidas (6 m), de 1,2x1,2 m de plataforma, con guías y un pistón. (material) | 1 | 73009112.609999999 | 73009112.610 |
| mo016 | h | Oficial 1ª instalador de aparatos elevadores. (mano de obra) | 44.7 | 26179.17 | 1170208.899 |
| mo085 | h | Ayudante instalador de aparatos elevadores. (mano de obra) | 44.7 | 19008.41 | 849675.927 |
| % | % | Herramienta menor | 2 % | 75028997.436 | 1500579.949 |
|  |  | Costes directos |  |  | 76529577.385 |
