# Montacargas

- Propiedad del archivo: CYPE Ingenieros S.A.
- Formato: FIEBDC-3/2016
- Programa: Generador de precios de la construcción. CYPE Ingenieros, S.A.
- Fecha: 18/06/2024
- Ámbito geográfico: Colombia
- Divisa: COP
- Costes indirectos: 3 %
- Gastos generales: 13 %
- Beneficio industrial: 6 %
- IVA: 16 %

## I Instalaciones

### IT Transporte

#### ITC Montacargas

**ITC010** Ud Montacargas.
Montacargas hidráulico para 1500 kg, de 6 detenidas (6 m), de 2x2 m de plataforma, con guías y un pistón. Totalmente montado, conexionado y probado.
Incluye: Replanteo. Instalación del montacargas. Conexionado con la red eléctrica.
Criterio de medición de proyecto: Número de unidades previstas, según documentación gráfica de Proyecto.
Criterio de medición de obra: Se medirá el número de unidades realmente ejecutadas según especificaciones de Proyecto.

| Código | Ud | Descripción | Rendimiento | Precio | Importe |
|---|---|---|---|---|---|
| mt39mch010fe | Ud | Montacargas hidráulico para 1500 kg, de 6 detenidas (6 m), de 2x2 m de plataforma, con guías y un pistón. (material) | 1 | 123066255.43000001 | 123066255.430 |
| mo016 | h | Oficial 1ª instalador de aparatos elevadores. (mano de obra) | 73.597 | 26179.17 | 1926708.374 |
| mo085 | h | Ayudante instalador de aparatos elevadores. (mano de obra) | 73.597 | 19008.41 | 1398961.951 |
| % | % | Herramienta menor | 2 % | 126391925.755 | 2527838.515 |
|  |  | Costes directos |  |  | 128919764.270 |
