# Rejilla para cocina

- Propiedad del archivo: CYPE Ingenieros S.A.
- Formato: FIEBDC-3/2016
- Programa: Generador de precios de la construcción. CYPE Ingenieros, S.A.
- Fecha: 14/10/2024
- Ámbito geográfico: Colombia
- Divisa: COP
- Costes indirectos: 3 %
- Gastos generales: 13 %
- Beneficio industrial: 6 %
- IVA: 16 %

## I Instalaciones

### IV Ventilación

#### IVK Ventilación adicional especifica en cocina para viviendas

**IVK045** Ud Rejilla para cocina.
Rejilla para cocina, adecuada para extracción, de 220x220 mm, con acabado lacado color blanco, cuello de conexión a ducto circular DN 180 mm y filtro de aire G3; montada en la pared. Incluso elementos de fijación.
Incluye: Replanteo. Colocación y fijación.
Criterio de medición de proyecto: Número de unidades previstas, según documentación gráfica de Proyecto.
Criterio de medición de obra: Se medirá el número de unidades realmente ejecutadas según especificaciones de Proyecto.

| Código | Ud | Descripción | Rendimiento | Precio | Importe |
|---|---|---|---|---|---|
| mt42wol790a | Ud | Rejilla para cocina, adecuada para extracción, de 220x220 mm, con acabado lacado color blanco, cuello de conexión a ducto circular DN 180 mm y filtro de aire G3. (material) | 1 | 559242.6 | 559242.600 |
| mo011 | h | Oficial 1ª montador. (mano de obra) | 0.282 | 27359.16 | 7715.283 |
| mo080 | h | Ayudante montador. (mano de obra) | 0.282 | 19903.05 | 5612.660 |
| % | % | Herramienta menor | 2 % | 572570.543 | 11451.411 |
|  |  | Costes directos |  |  | 584021.954 |
