# Carpintería exterior de madera

- Propiedad del archivo: CYPE Ingenieros S.A.
- Formato: FIEBDC-3/2016
- Programa: Generador de precios de la construcción. CYPE Ingenieros, S.A.
- Fecha: 17/06/2025
- Ámbito geográfico: Colombia
- Divisa: COP
- Costes indirectos: 3 %
- Gastos generales: 13 %
- Beneficio industrial: 6 %
- IVA: 16 %

## L Carpintería, closets, cerrajería, vidrios y protecciones solares

### LC Carpintería

#### LCM De madera

**LCM015** Ud Carpintería exterior de madera.
Carpintería exterior de madera de pino, para ventana abisagrada, formada por una hoja oscilobatiente, de apertura hacia el interior de 600x600 mm, hoja de 68x78 mm de sección y marco de 68x78 mm, moldura clásica, junquillos, tapaluces de madera maciza de 70x15 mm y vierteaguas en el perfil inferior, con soporte de aluminio anodizado y revestimiento exterior de madera; con capacidad para recibir un acristalamiento con un espesor mínimo de 21 mm y máximo de 32 mm; coeficiente de transmisión térmica del marco de la sección tipo Uh,m = 1,43 W/(m²K), con clasificación a la permeabilidad al aire clase 4, clasificación a la estanqueidad al agua clase E1200, y clasificación a la resistencia a la carga del viento clase 5; acabado mediante sistema de barnizado translúcido, compuesto de una primera mano de impregnación para la protección preventiva de la madera contra hongos y ataques de insectos xilófagos, y posterior aplicación de una capa de terminación de 220 micras, acabado mate satinado, de alta resistencia frente a la acción de los rayos UV y de la intemperie; incluso aplicación de masilla selladora para juntas; herraje perimetral de cierre y seguridad con, apertura mediante falleba de palanca, manilla en colores estándar y apertura de microventilación; sin premarco y sin persiana. Incluso patillas de anclaje para la fijación de la carpintería.
Criterio de valoración económica: El precio no incluye el recibido en obra de la carpintería ni el sistema de triple barrera.
Incluye: Ajuste final de la hoja.
Criterio de medición de proyecto: Número de unidades previstas, según documentación gráfica de Proyecto.
Criterio de medición de obra: Se medirá el número de unidades realmente ejecutadas según especificaciones de Proyecto.

| Código | Ud | Descripción | Rendimiento | Precio | Importe |
|---|---|---|---|---|---|
| mt22gen010aaa | Ud | Ventana de madera de pino, una hoja oscilobatiente, dimensiones 600x600 mm, acabado mediante sistema de barnizado translúcido, compuesta de hoja de 68x78 mm y marco de 68x78 mm, moldura clásica, junquillos, tapaluces de madera maciza de 70x15 mm y vierteaguas en el perfil inferior, con soporte de aluminio anodizado y revestimiento exterior de madera, doble junta perimetral de estanqueidad de goma de caucho termoplástica, con capacidad para recibir un acristalamiento con un espesor mínimo de 21 mm y máximo de 32 mm; coeficiente de transmisión térmica del marco de la sección tipo Uh,m = 1,43 W/(m²K), con clasificación a la permeabilidad al aire clase 4, clasificación a la estanqueidad al agua clase E1200, y clasificación a la resistencia a la carga del viento clase 5; herraje perimetral de cierre y seguridad con, apertura mediante falleba de palanca, manilla en colores estándar y apertura de microventilación. (material) | 1 | 1264629.01 | 1264629.010 |
| mo017 | h | Oficial 1ª carpintero. (mano de obra) | 1.036 | 37276.28 | 38618.226 |
| mo058 | h | Ayudante carpintero. (mano de obra) | 1.036 | 27634.32 | 28629.156 |
| % | % | Herramienta menor | 2 % | 1331876.392 | 26637.528 |
|  |  | Costes directos |  |  | 1358513.920 |

## Recursos

**mt22gen010aaa** Ud Ventana de madera de pino
Datos técnicos: Coste energético 2457.650 MJ; Emisión de CO2 -32.865 kg
Residuos:
- embalaje: re170203 Plástico. (componente de residuo); rendimiento 0.116 kg; Código LER 17 02 03; Masa del elemento 1 kg; Volumen 0.001667 m3
- embalaje: re170604 Materiales de aislamiento distintos de los especificados en los códigos 17 06 01 y 17 06 03. (componente de residuo); rendimiento 0.025 kg; Código LER 17 06 04; Masa del elemento 1 kg; Volumen 0.001667 m3
