# Puerta corredera para garaje, de acero galvanizado

- Propiedad del archivo: CYPE Ingenieros S.A.
- Formato: FIEBDC-3/2016
- Programa: Generador de precios de la construcción. CYPE Ingenieros, S.A.
- Fecha: 18/06/2024
- Ámbito geográfico: Colombia
- Divisa: COP
- Costes indirectos: 3 %
- Gastos generales: 13 %
- Beneficio industrial: 6 %
- IVA: 16 %

## L Carpintería, closets, cerrajería, vidrios y protecciones solares

### LG Puertas de garaje

#### LGA De acero

**LGA020** Ud Puerta corredera para garaje, de acero galvanizado.
Puerta corredera suspendida de una hoja para garaje, formada por lámina plegada de acero galvanizado de textura acanalada, 350x250 cm, con acabado plastificado con PVC (imitación madera), con apertura manual.
Incluye: Colocación y fijación de los perfiles guía. Instalación de la puerta de garaje. Montaje del sistema de apertura. Montaje del sistema de accionamiento. Repaso y engrase de mecanismos y guías.
Criterio de medición de proyecto: Número de unidades previstas, según documentación gráfica de Proyecto.
Criterio de medición de obra: Se medirá el número de unidades realmente ejecutadas según especificaciones de Proyecto.

| Código | Ud | Descripción | Rendimiento | Precio | Importe |
|---|---|---|---|---|---|
| mt26pgc010u | Ud | Puerta corredera suspendida de una hoja para garaje, formada por lámina plegada de acero galvanizado de textura acanalada, 350x250 cm, con acabado plastificado con PVC (imitación madera), sistema de desplazamiento colgado, con guía inferior, topes, cubreguía, tiraderas, conectores, cerradura de contacto, elementos de fijación a obra y demás accesorios necesarios. (material) | 1 | 5094593.04 | 5094593.040 |
| mo020 | h | Oficial 1ª obra blanca. (mano de obra) | 0.593 | 25476.92 | 15107.814 |
| mo113 | h | Peón de obra blanca. (mano de obra) | 0.593 | 18348.75 | 10880.809 |
| mo018 | h | Oficial 1ª cerrajero. (mano de obra) | 1.383 | 25810.78 | 35696.309 |
| mo059 | h | Ayudante cerrajero. (mano de obra) | 1.383 | 19080.89 | 26388.871 |
| % | % | Herramienta menor | 2 % | 5182666.843 | 103653.337 |
|  |  | Costes directos |  |  | 5286320.180 |

## Recursos

**mt26pgc010u** Ud Puerta corredera suspendida de una hoja para garaje
Datos técnicos: Coste energético 36.523 MJ; Emisión de CO2 1.740 kg
Residuos:
- embalaje: re170203 Plástico. (componente de residuo); rendimiento 0.241 kg; Código LER 17 02 03; Masa del elemento 1 kg; Volumen 0.001667 m3
- embalaje: re170604 Materiales de aislamiento distintos de los especificados en los códigos 17 06 01 y 17 06 03. (componente de residuo); rendimiento 0.25 kg; Código LER 17 06 04; Masa del elemento 1 kg; Volumen 0.001667 m3
