# Aislamiento térmico por el interior de cubiertas inclinadas sobre espacio no habitable

- Propiedad del archivo: CYPE Ingenieros S.A.
- Formato: FIEBDC-3/2016
- Programa: Generador de precios de la construcción. CYPE Ingenieros, S.A.
- Fecha: 18/06/2024
- Ámbito geográfico: Colombia
- Divisa: COP
- Costes indirectos: 3 %
- Gastos generales: 13 %
- Beneficio industrial: 6 %
- IVA: 16 %

## N Aislamientos e impermeabilizaciones

### NA Aislamientos térmicos

#### NAN Cubiertas inclinadas

**NAN120** m² Aislamiento térmico por el interior de cubiertas inclinadas sobre espacio no habitable.
Aislamiento térmico por el interior de cubiertas inclinadas sobre espacio no habitable, con panel rígido de poliestireno expandido, de superficie lisa y mecanizado lateral a media madera, de 40 mm de espesor, resistencia térmica 1,25 m²K/W, conductividad térmica 0,032 W/(mK). Colocación en obra: a tope, con fijaciones mecánicas.
Incluye: Revisión de la superficie del paramento base en el que se realiza la fijación del aislamiento de acuerdo con las exigencias de la técnica a emplear. Corte y ajuste del aislamiento. Colocación del aislamiento. Fijación del aislamiento.
Criterio de medición de proyecto: Superficie medida según documentación gráfica de Proyecto.
Criterio de medición de obra: Se medirá la superficie realmente ejecutada según especificaciones de Proyecto.

| Código | Ud | Descripción | Rendimiento | Precio | Importe |
|---|---|---|---|---|---|
| mt16pel010adgH | m² | Panel rígido de poliestireno expandido, de superficie lisa y mecanizado lateral a media madera, de 40 mm de espesor, resistencia térmica 1,25 m²K/W, conductividad térmica 0,032 W/(mK), Euroclase E de reacción al fuego, con código de designación EPS-EN 13163-L3-W3-T2-S5-P10-BS100-DS(N)2-CS(10)60. (material) | 1.1 | 30533.67 | 33587.037 |
| mt16aaa020hg | Ud | Fijación mecánica para paneles aislantes de poliestireno expandido, colocados directamente sobre la superficie soporte. (material) | 2.5 | 1140.93 | 2852.325 |
| mo054 | h | Oficial 1ª colocador de aislantes. (mano de obra) | 0.102 | 26179.17 | 2670.275 |
| mo101 | h | Ayudante colocador de aislantes. (mano de obra) | 0.102 | 19044.65 | 1942.554 |
| % | % | Herramienta menor | 2 % | 41052.191 | 821.044 |
|  |  | Costes directos |  |  | 41873.235 |

Residuos:
- colocación: mt16pel010adgH; factor de residuo 0.048

## Recursos

**mt16pel010adgH** m² Panel rígido de poliestireno expandido
Datos técnicos: Coste energético 77.373 MJ; Emisión de CO2 2.715 kg; Código LER 17 06 04; Masa del elemento 0.8 kg; Volumen 0.001333 m3
Residuos:
- embalaje: re170203 Plástico. (componente de residuo); rendimiento 0.024 kg; Código LER 17 02 03; Masa del elemento 1 kg; Volumen 0.001667 m3

**mt16aaa020hg** Ud Fijación mecánica para paneles aislantes de poliestireno expandido, colocados directamente sobre la superficie soporte
Datos técnicos: Coste energético 0.233 MJ; Emisión de CO2 0.071 kg
Residuos:
- embalaje: re150101 Envases de papel y cartón. (componente de residuo); rendimiento 0.072 kg; Código LER 15 01 01; Masa del elemento 1 kg; Volumen 0.001333 m3
