# Aislamiento acústico a ruido aéreo y de impacto de suelos flotantes, con láminas viscoelásticas

- Propiedad del archivo: CYPE Ingenieros S.A.
- Formato: FIEBDC-3/2016
- Programa: Generador de precios de la construcción. CYPE Ingenieros, S.A.
- Fecha: 18/06/2024
- Ámbito geográfico: Colombia
- Divisa: COP
- Costes indirectos: 3 %
- Gastos generales: 13 %
- Beneficio industrial: 6 %
- IVA: 16 %

## N Aislamientos e impermeabilizaciones

### NB Aislamientos acústicos

#### NBL Suelos flotantes

**NBL050** m² Aislamiento acústico a ruido aéreo y de impacto de suelos flotantes, con láminas viscoelásticas.
Aislamiento acústico a ruido aéreo y de impacto de suelos flotantes, con láminas viscoelásticas de alta densidad, de 1,75 mm de espesor y desolidarización perimetral realizada con el mismo material aislante. Colocación en obra: con solape.
Incluye: Limpieza y preparación de la superficie soporte. Colocación del aislamiento sobre la losa. Corte del aislamiento.
Criterio de medición de proyecto: Superficie medida según documentación gráfica de Proyecto.
Criterio de medición de obra: Se medirá la superficie realmente ejecutada según especificaciones de Proyecto.

| Código | Ud | Descripción | Rendimiento | Precio | Importe |
|---|---|---|---|---|---|
| mt16pts020fab | m² | Lámina viscoelástica de alta densidad, de 1,75 mm de espesor; con 34 dB de índice global de reducción acústica, Rw. (material) | 1.15 | 31535.95 | 36266.343 |
| mo054 | h | Oficial 1ª colocador de aislantes. (mano de obra) | 0.09 | 26179.17 | 2356.125 |
| mo101 | h | Ayudante colocador de aislantes. (mano de obra) | 0.09 | 19044.65 | 1714.019 |
| % | % | Herramienta menor | 2 % | 40336.487 | 806.730 |
|  |  | Costes directos |  |  | 41143.217 |

Residuos:
- colocación: mt16pts020fab Lámina viscoelástica de alta densidad, de 1,75 mm de espesor; con 34 dB de índice global de reducción acústica, Rw; factor de residuo 0.07

## Recursos

**mt16pts020fab** m² Lámina viscoelástica de alta densidad, de 1,75 mm de espesor; con 34 dB de índice global de reducción acústica, Rw
Datos técnicos: Coste energético 157.829 MJ; Emisión de CO2 6.191 kg; Código LER 17 03 02; Masa del elemento 3.5 kg; Volumen 0.0035 m3
Residuos:
- embalaje: re170203 Plástico. (componente de residuo); rendimiento 0.05 kg; Código LER 17 02 03; Masa del elemento 1 kg; Volumen 0.001667 m3
