# Drenaje en cubierta inclinada, ajardinada extensiva, con láminas drenantes

- Propiedad del archivo: CYPE Ingenieros S.A.
- Formato: FIEBDC-3/2016
- Programa: Generador de precios de la construcción. CYPE Ingenieros, S.A.
- Fecha: 14/10/2024
- Ámbito geográfico: Colombia
- Divisa: COP
- Costes indirectos: 3 %
- Gastos generales: 13 %
- Beneficio industrial: 6 %
- IVA: 16 %

## N Aislamientos e impermeabilizaciones

### ND Drenajes

#### NDQ Cubiertas inclinadas

**NDQ010** m² Drenaje en cubierta inclinada, ajardinada extensiva, con láminas drenantes.
Drenaje en cubierta inclinada, ajardinada extensiva (ecológica), con una pendiente media del 5%, con lámina drenante y retenedora de agua, de poliestireno reciclado de alto impacto (HIPS), con nódulos de 40 mm de altura y perforaciones en la parte superior, resistencia a la compresión 280 kN/m², retención de agua superior a 23 l/m², colocada bajo la capa filtrante, solapando dos nódulos.
Incluye: Limpieza y preparación de la superficie. Colocación de la lámina drenante. Resolución de puntos singulares.
Criterio de medición de proyecto: Superficie del faldón medida en verdadera magnitud, según documentación gráfica de Proyecto.
Criterio de medición de obra: Se medirá, en verdadera magnitud, la superficie realmente ejecutada según especificaciones de Proyecto.

| Código | Ud | Descripción | Rendimiento | Precio | Importe |
|---|---|---|---|---|---|
| mt14lbp030hb | m² | Lámina drenante y retenedora de agua, de poliestireno reciclado de alto impacto (HIPS), con nódulos de 40 mm de altura y perforaciones en la parte superior, resistencia a la compresión 280 kN/m², retención de agua superior a 23 l/m², capacidad de drenaje 1,22 l/(s·m) con una pendiente del 2%, suministrada en placas de 204x104 cm. (material) | 1.1 | 72407.18 | 79647.898 |
| mo029 | h | Oficial 1ª aplicador de láminas y mantos impermeabilizantes. (mano de obra) | 0.124 | 26625.25 | 3301.531 |
| mo067 | h | Ayudante aplicador de láminas y mantos impermeabilizantes. (mano de obra) | 0.124 | 19903.05 | 2467.978 |
| % | % | Herramienta menor | 2 % | 85417.407 | 1708.348 |
|  |  | Costes directos |  |  | 87125.755 |

Residuos:
- colocación: mt14lbp030hb; factor de residuo 0.0340318

## Recursos

**mt14lbp030hb** m² Lámina drenante y retenedora de agua
Datos técnicos: Coste energético 12.873 MJ; Emisión de CO2 0.719 kg; Código LER 17 06 04; Masa del elemento 1.92 kg; Volumen 0.0032 m3
Residuos:
- embalaje: re170203 Plástico. (componente de residuo); rendimiento 0.03 kg; Código LER 17 02 03; Masa del elemento 1 kg; Volumen 0.001667 m3
