# Punto singular para cubierta inclinada de zinc

- Propiedad del archivo: CYPE Ingenieros S.A.
- Formato: FIEBDC-3/2016
- Programa: Generador de precios de la construcción. CYPE Ingenieros, S.A.
- Fecha: 17/06/2025
- Ámbito geográfico: Colombia
- Divisa: COP
- Costes indirectos: 3 %
- Gastos generales: 13 %
- Beneficio industrial: 6 %
- IVA: 16 %

## Q Cubiertas

### QU Componentes de cubiertas inclinadas y curvas

#### QUZ De bandejas de zinc

**QUZ011** m Punto singular para cubierta inclinada de zinc.
Remate para cubierta inclinada con una pendiente mayor del 5%, con lámina plegada de zinc natural, de 0,65 mm de espesor, 10 cm de desarrollo con pliegues. Incluso accesorios de fijación de las piezas a la cobertura.
Incluye: Replanteo y colocación del remate. Fijación mecánica.
Criterio de medición de proyecto: Longitud medida según documentación gráfica de Proyecto.
Criterio de medición de obra: Se medirá la longitud realmente ejecutada según especificaciones de Proyecto, incluyendo las entregas en los apoyos.

| Código | Ud | Descripción | Rendimiento | Precio | Importe |
|---|---|---|---|---|---|
| mt13ccz030aea | m | Lámina plegada de zinc natural, de 0,65 mm de espesor, 10 cm de desarrollo con pliegues, para remate. (material) | 1.1 | 17724.77 | 19497.247 |
| mt13ccg030d | Ud | Tornillo autorroscante de 6,5x130 mm de acero galvanizado, con arandela. (material) | 6 | 1193.08 | 7158.480 |
| mo051 | h | Oficial 1ª pailero. (mano de obra) | 0.159 | 37753.36 | 6002.784 |
| mo098 | h | Ayudante pailero. (mano de obra) | 0.074 | 27459.1 | 2031.973 |
| % | % | Herramienta menor | 2 % | 34690.484 | 693.810 |
|  |  | Costes directos |  |  | 35384.294 |

Residuos:
- colocación: mt13ccz030aea Lámina plegada de zinc natural, de 0,65 mm de espesor, 10 cm de desarrollo con pliegues, para remate; factor de residuo 0.06
- colocación: mt13ccg030d Tornillo autorroscante de 6,5x130 mm de acero galvanizado, con arandela; factor de residuo 0.0041129

## Recursos

**mt13ccz030aea** m Lámina plegada de zinc natural, de 0,65 mm de espesor, 10 cm de desarrollo con pliegues, para remate
Datos técnicos: Coste energético 5.529 MJ; Emisión de CO2 0.124 kg; Código LER 17 04 07; Masa del elemento 0.047 kg; Volumen 0.000031 m3
Residuos:
- embalaje: re170201 Madera. (componente de residuo); rendimiento 0.022 kg; Código LER 17 02 01; Masa del elemento 1 kg; Volumen 0.000909 m3
- embalaje: re170203 Plástico. (componente de residuo); rendimiento 0.004 kg; Código LER 17 02 03; Masa del elemento 1 kg; Volumen 0.001667 m3

**mt13ccg030d** Ud Tornillo autorroscante de 6,5x130 mm de acero galvanizado, con arandela
Datos técnicos: Coste energético 0.642 MJ; Emisión de CO2 0.065 kg; Código LER 17 04 05; Masa del elemento 0.0248 kg; Volumen 0.000012 m3
Residuos:
- embalaje: re150101 Envases de papel y cartón. (componente de residuo); rendimiento 0.001 kg; Código LER 15 01 01; Masa del elemento 1 kg; Volumen 0.001333 m3
