# Guardaescoba cerámico de escalera. Colocación en capa gruesa

- Propiedad del archivo: CYPE Ingenieros S.A.
- Formato: FIEBDC-3/2016
- Programa: Generador de precios de la construcción. CYPE Ingenieros, S.A.
- Fecha: 12/02/2025
- Ámbito geográfico: Colombia
- Divisa: COP
- Costes indirectos: 3 %
- Gastos generales: 13 %
- Beneficio industrial: 6 %
- IVA: 16 %

## R Revestimientos

### RE Peldaños

#### REG De piezas cerámicas

**REG025** m Guardaescoba cerámico de escalera. Colocación en capa gruesa.
Guardaescoba de barro cocido, de elaboración mecánica, cortado a inglete para revestimiento de peldaño, 80 mm de altura, gama básica. COLOCACIÓN: en capa gruesa con mortero de cemento. REJUNTADO: con mortero de juntas cementoso mejorado, con absorción de agua reducida y resistencia elevada a la abrasión tipo CG 2 W A, color blanco, en juntas de 2 mm de espesor.
Incluye: Replanteo de las piezas. Corte de las piezas y formación de encajes en esquinas y rincones. Colocación del guardaescoba. Rejuntado. Limpieza del guardaescoba.
Criterio de medición de proyecto: Longitud medida según documentación gráfica de Proyecto, sin incluir huecos de puertas. No se ha incrementado la medición por roturas y recortes, ya que en la descomposición se ha considerado un 5% más de piezas.
Criterio de medición de obra: Se medirá la longitud realmente ejecutada según especificaciones de Proyecto.

| Código | Ud | Descripción | Rendimiento | Precio | Importe |
|---|---|---|---|---|---|
| mt18rco021m | m | Guardaescoba de barro cocido, de elaboración mecánica, cortado a inglete para revestimiento de peldaño, 80 mm de altura, gama básica. (material) | 1.05 | 6671.88 | 7005.474 |
| mt09mor010c | m³ | Mortero de cemento CEM II/B-P 32,5 N tipo M-5, confeccionado en obra con 250 kg/m³ de cemento y una proporción en volumen 1/6. (material) | 0.003 | 243757.87 | 731.274 |
| mt09mcp020bB | kg | Mortero de juntas cementoso mejorado, con absorción de agua reducida y resistencia elevada a la abrasión, tipo CG2 W A, color blanco, para juntas de 2 a 15 mm, a base de cemento de alta resistencia, agregados seleccionados, aditivos especiales y pigmentos, con efecto antimoho, antiverdín y preventivo de las eflorescencias, hidrorrepelente, especial para rejuntado de todo tipo de piezas cerámicas y piedras naturales en zonas de proliferación de microorganismos. (material) | 0.001 | 3592.82 | 3.593 |
| mo023 | h | Oficial 1ª colocador de pisos. (mano de obra) | 0.217 | 27792.28 | 6030.925 |
| % | % | Herramienta menor | 2 % | 13771.266 | 275.425 |
|  |  | Costes directos |  |  | 14046.691 |

Residuos:
- colocación: mt18rco021m; factor de residuo 0.0385
- colocación: mt09mor010c; factor de residuo 0.0036
- colocación: mt09mcp020bB; factor de residuo 0.07

## Recursos

**mt18rco021m** m Guardaescoba de barro cocido
Datos técnicos: Coste energético 7.576 MJ; Emisión de CO2 0.467 kg; Código LER 17 01 03; Masa del elemento 0.84 kg; Volumen 0.000672 m3
Residuos:
- embalaje: re150101 Envases de papel y cartón. (componente de residuo); rendimiento 0.034 kg; Código LER 15 01 01; Masa del elemento 1 kg; Volumen 0.001333 m3
- embalaje: re170201 Madera. (componente de residuo); rendimiento 0.004 kg; Código LER 17 02 01; Masa del elemento 1 kg; Volumen 0.000909 m3

**mt09mor010c** m³ Mortero de cemento CEM II/B-P 32,5 N tipo M-5
Datos técnicos: Coste energético 3724.000 MJ; Emisión de CO2 323.000 kg; Código LER 17 01 01; Masa del elemento 1900 kg; Volumen 1.266667 m3

**mt09mcp020bB** kg Mortero de juntas cementoso mejorado
Datos técnicos: Coste energético 7.725 MJ; Emisión de CO2 0.576 kg; Código LER 17 09 04; Masa del elemento 1 kg; Volumen 0.000667 m3
Residuos:
- embalaje: re150101 Envases de papel y cartón; rendimiento 0.02 kg
- embalaje: re170201 Madera; rendimiento 0.005 kg
- embalaje: re170203 Plástico. (componente de residuo); rendimiento 0.008 kg; Código LER 17 02 03; Masa del elemento 1 kg; Volumen 0.001667 m3
