# Perfil para remate lateral de tarima de madera para exterior

- Propiedad del archivo: CYPE Ingenieros S.A.
- Formato: FIEBDC-3/2016
- Programa: Generador de precios de la construcción. CYPE Ingenieros, S.A.
- Fecha: 18/06/2024
- Ámbito geográfico: Colombia
- Divisa: COP
- Costes indirectos: 3 %
- Gastos generales: 13 %
- Beneficio industrial: 6 %
- IVA: 16 %

## R Revestimientos

### RS Pisos

#### RSM De madera

**RSM023** m Perfil para remate lateral de tarima de madera para exterior.
Perfil de madera maciza, de cumarú, de entre 100 y 200 mm de altura y 24 mm de espesor, cepillado, para aplicación de un tratamiento protector y decorativo en obra, con accesorios de montaje, para remate lateral de tarima de madera para exterior.
Criterio de valoración económica: El precio no incluye la capa de acabado.
Incluye: Replanteo, marcado y corte de la parte sobrante del perfil de remate lateral. Fijación del perfil de remate lateral a los rastreles.
Criterio de medición de proyecto: Longitud medida según documentación gráfica de Proyecto. No se ha incrementado la medición por roturas y recortes, ya que en la descomposición se ha considerado un 5% más de piezas.
Criterio de medición de obra: Se medirá la longitud realmente ejecutada según especificaciones de Proyecto.

| Código | Ud | Descripción | Rendimiento | Precio | Importe |
|---|---|---|---|---|---|
| mt18mta031f | m | Perfil de madera maciza, de cumarú, de entre 100 y 200 mm de altura y 24 mm de espesor, cepillado, para aplicación de un tratamiento protector y decorativo en obra, con accesorios de montaje; para remate lateral de tarima de madera para exterior. (material) | 1.05 | 41152.56 | 43210.188 |
| mo025 | h | Oficial 1ª instalador de pisos de madera. (mano de obra) | 0.113 | 25476.92 | 2878.892 |
| mo063 | h | Ayudante instalador de pavimentos de madera. (mano de obra) | 0.113 | 19044.65 | 2152.045 |
| % | % | Herramienta menor | 2 % | 48241.125 | 964.823 |
|  |  | Costes directos |  |  | 49205.948 |

Residuos:
- colocación: mt18mta031f; factor de residuo 0.007

## Recursos

**mt18mta031f** m Perfil de madera maciza
Datos técnicos: Coste energético 498.823 MJ; Emisión de CO2 -6.812 kg; Código LER 17 02 01; Masa del elemento 3.67 kg; Volumen 0.003336 m3
Residuos:
- embalaje: re170203 Plástico. (componente de residuo); rendimiento 0.003 kg; Código LER 17 02 03; Masa del elemento 1 kg; Volumen 0.001667 m3
