# Encuentro de cielo raso continuo de placas de escayola con paramento vertical

- Propiedad del archivo: CYPE Ingenieros S.A.
- Formato: FIEBDC-3/2016
- Programa: Generador de precios de la construcción. CYPE Ingenieros, S.A.
- Fecha: 18/06/2024
- Ámbito geográfico: Colombia
- Divisa: COP
- Costes indirectos: 3 %
- Gastos generales: 13 %
- Beneficio industrial: 6 %
- IVA: 16 %

## R Revestimientos

### RT Cielos rasos en interiores

#### RTA Continuos, de placas de escayola

**RTA022** m Encuentro de cielo raso continuo de placas de escayola con paramento vertical.
Formación de encuentro entre el cielo raso continuo de placas de escayola y el paramento vertical, mediante la fijación al paramento de moldura prefabricada de escayola de 6x6 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.15 | 737.59 | 110.639 |
| mt12fre010ag | m | Moldura de escayola, de 6x6 cm, para solución perimetral de cielo raso. (material) | 1.1 | 5442.33 | 5986.563 |
| mo035 | h | Oficial 1ª de cielos rasos. (mano de obra) | 0.147 | 25476.92 | 3745.107 |
| mo117 | h | Peón colocador de cielos rasos. (mano de obra) | 0.147 | 18348.75 | 2697.266 |
| % | % | Herramienta menor | 2 % | 12539.575 | 250.792 |
|  |  | Costes directos |  |  | 12790.367 |

Residuos:
- colocación: mt12fre010ag Moldura de escayola, de 6x6 cm, para solución perimetral de cielo raso; factor de residuo 0.0164374

## Recursos

**mt12fre010ag** m Moldura de escayola, de 6x6 cm, para solución perimetral de cielo raso
Datos técnicos: Coste energético 6.547 MJ; Emisión de CO2 0.291 kg; Código LER 17 08 02; Masa del elemento 1.9 kg; Volumen 0.0019 m3
Residuos:
- embalaje: re170203 Plástico. (componente de residuo); rendimiento 0.001 kg; Código LER 17 02 03; Masa del elemento 1 kg; Volumen 0.001667 m3
