# Lavamanos sobre mesón, de arcilla refractaria

- Propiedad del archivo: CYPE Ingenieros S.A.
- Formato: FIEBDC-3/2016
- Programa: Generador de precios de la construcción. CYPE Ingenieros, S.A.
- Fecha: 18/06/2024
- Ámbito geográfico: Colombia
- Divisa: COP
- Costes indirectos: 3 %
- Gastos generales: 13 %
- Beneficio industrial: 6 %
- IVA: 16 %

## S Señalización y equipamiento

### SA Aparatos sanitarios

#### SAL Lavamanos

**SAL003** Ud Lavamanos sobre mesón, de arcilla refractaria.
Lavamanos rectangular sobre mesón, de arcilla refractaria, acabado termoesmaltado, color blanco, de 550x400x158 mm, con válvula de desagüe de latón cromado, con sifón botella de ABS, acabado brillante imitación cromo. Incluso juego de fijación y silicona para sellado de juntas.
Criterio de valoración económica: El precio no incluye el mesón ni la grifería.
Incluye: Replanteo. Colocación y fijación del aparato. Montaje del desagüe. Conexión a la red de evacuación. Comprobación de su correcto funcionamiento. Sellado de juntas.
Criterio de medición de proyecto: Número de unidades previstas, según documentación gráfica de Proyecto.
Criterio de medición de obra: Se medirá el número de unidades realmente colocadas según especificaciones de Proyecto.

| Código | Ud | Descripción | Rendimiento | Precio | Importe |
|---|---|---|---|---|---|
| mt30svg016a | Ud | Lavamanos rectangular sobre mesón, de arcilla refractaria, acabado termoesmaltado, color blanco, de 550x400x158 mm, con elementos de fijación y plantilla de montaje. (material) | 1 | 1230427.55 | 1230427.550 |
| mt30asg030a | Ud | Válvula de desagüe de latón cromado, de 50 mm de longitud. (material) | 1 | 397278.27 | 397278.270 |
| mt30asg070cb | Ud | Sifón botella de ABS, acabado brillante imitación cromo, con salida de 40 mm de diámetro exterior, para lavamanos, con embellecedor. (material) | 1 | 276392.17 | 276392.170 |
| mt30www005 | Ud | Cartucho de 300 ml de silicona ácida monocomponente, fungicida, para sellado de juntas en ambientes húmedos. (material) | 0.012 | 43881.99 | 526.584 |
| mo008 | h | Oficial 1ª plomero. (mano de obra) | 1.242 | 26179.17 | 32514.529 |
| % | % | Herramienta menor | 2 % | 1937139.103 | 38742.782 |
|  |  | Costes directos |  |  | 1975881.885 |

Residuos:
- colocación: mt30asg070cb; factor de residuo 0.0219444
- colocación: mt30www005 Cartucho de 300 ml de silicona ácida monocomponente, fungicida, para sellado de juntas en ambientes húmedos; factor de residuo 0.06

## Recursos

**mt30asg030a** Ud Válvula de desagüe de latón cromado, de 50 mm de longitud
Datos técnicos: Coste energético 96.674 MJ; Emisión de CO2 6.551 kg
Residuos:
- embalaje: re150101 Envases de papel y cartón. (componente de residuo); rendimiento 0.072 kg; Código LER 15 01 01; Masa del elemento 1 kg; Volumen 0.001333 m3

**mt30asg070cb** Ud Sifón botella de ABS
Datos técnicos: Coste energético 20.947 MJ; Emisión de CO2 1.072 kg; Código LER 17 02 03; Masa del elemento 0.216 kg; Volumen 0.00036 m3
Residuos:
- embalaje: re150101 Envases de papel y cartón; rendimiento 0.039 kg

**mt30www005** Ud Cartucho de 300 ml de silicona ácida monocomponente, fungicida, para sellado de juntas en ambientes húmedos
Datos técnicos: Coste energético 87.088 MJ; Emisión de CO2 3.667 kg; Código LER 17 09 04; Masa del elemento 0.45 kg; Volumen 0.0003 m3
Residuos:
- embalaje: re170203 Plástico. (componente de residuo); rendimiento 0.1 kg; Código LER 17 02 03; Masa del elemento 1 kg; Volumen 0.001667 m3
