# Grifería bimando para lavamanos

- Propiedad del archivo: CYPE Ingenieros S.A.
- Formato: FIEBDC-3/2016
- Programa: Generador de precios de la construcción. CYPE Ingenieros, S.A.
- Fecha: 14/10/2024
- Ámbito geográfico: Colombia
- Divisa: COP
- Costes indirectos: 3 %
- Gastos generales: 13 %
- Beneficio industrial: 6 %
- IVA: 16 %

## S Señalización y equipamiento

### SG Griferías

#### SGL Para lavamanos

**SGL060** Ud Grifería bimando para lavamanos.
Grifería bimando formada por grifo mezclador bimando de repisa para lavamanos, de 1/2", con caño giratorio, acabado cromado, con manetas en cruz, limitador de caudal a 5 l/min, aireador y desagüe Push-Open de 1 1/4" de diámetro. Incluso enlaces de alimentación flexibles con conexión de entrada de 3/8" de diámetro y dos juegos de tapas para ocultar el tornillo de fijación de las manetas.
Incluye: Replanteo. Colocación. Conexionado. Comprobación de su correcto funcionamiento.
Criterio de medición de proyecto: Número de unidades previstas, según documentación gráfica de Proyecto.
Criterio de medición de obra: Se medirá el número de unidades realmente colocadas según especificaciones de Proyecto.

| Código | Ud | Descripción | Rendimiento | Precio | Importe |
|---|---|---|---|---|---|
| mt31gro030a | Ud | Grifo mezclador bimando de repisa para lavamanos, de 1/2", con caño giratorio, acabado cromado, con manetas en cruz, limitador de caudal a 5 l/min, aireador y desagüe Push-Open de 1 1/4" de diámetro, incluso enlaces de alimentación flexibles con conexión de entrada de 3/8" de diámetro y dos juegos de tapas para ocultar el tornillo de fijación de las manetas. (material) | 1 | 3222828.74 | 3222828.740 |
| mt37www010 | Ud | Material auxiliar para instalaciones hidráulicas. (material) | 1 | 3779.39 | 3779.390 |
| mo008 | h | Oficial 1ª plomero. (mano de obra) | 0.564 | 27359.16 | 15430.566 |
| % | % | Herramienta menor | 2 % | 3242038.696 | 64840.774 |
|  |  | Costes directos |  |  | 3306879.470 |
