# Caja de inspección de concreto simple "in situ"

- Propiedad del archivo: CYPE Ingenieros S.A.
- Formato: FIEBDC-3/2016
- Programa: Generador de precios de la construcción. CYPE Ingenieros, S.A.
- Fecha: 18/06/2024
- Ámbito geográfico: Colombia
- Divisa: COP
- Costes indirectos: 3 %
- Gastos generales: 13 %
- Beneficio industrial: 6 %
- IVA: 16 %

## U Urbanización interior del terreno

### UA Alcantarillado

#### UAA Cajas de inspección

**UAA011** Ud Caja de inspección de concreto simple "in situ".
Formación de caja de inspección sifónica enterrada, de concreto simple "in situ" f'c=310 kg/cm² (31 MPa), clase de exposición F0 S2 P1 C0, tamaño máximo del agregado 19 mm, manejabilidad blanda, de dimensiones interiores 50x50x50 cm, sobre solera de concreto simple de 15 cm de espesor, con sifón formado por un codo de 87°30' de PVC largo, cerrada superiormente con tapa prefabricada de concreto armado con cierre hermético al paso de los olores mefíticos. Incluso molde reutilizable de lámina metálica amortizable en 20 usos.
Criterio de valoración económica: El precio no incluye la excavación ni el relleno del trasdós.
Incluye: Replanteo. Fundido y compactación del concreto en formación de solera. Colocación del molde reutilizable. Fundido y compactación del concreto en formación de la caja de inspección. Retirada del molde. Conexionado de los colectores a la caja de inspección. Colocación del codo de PVC. Colocación de la tapa y los accesorios. Comprobación de su correcto funcionamiento.
Criterio de medición de proyecto: Número de unidades previstas, según documentación gráfica de Proyecto.
Criterio de medición de obra: Se medirá el número de unidades realmente ejecutadas según especificaciones de Proyecto.

| Código | Ud | Descripción | Rendimiento | Precio | Importe |
|---|---|---|---|---|---|
| mt10hmf050spe | m³ | Concreto simple f'c=310 kg/cm² (31 MPa), clase de exposición F0 S2 P1 C0, tamaño máximo del agregado 19 mm, manejabilidad blanda, fabricado en planta, según NSR-10 y ACI 318. (material) | 0.245 | 382296.7 | 93662.692 |
| mt11ppl030a | Ud | Codo 87°30' de PVC liso, D=125 mm. (material) | 1 | 21927.43 | 21927.430 |
| mt08epr030b | Ud | Molde reutilizable para formación de cajas de inspección de sección cuadrada de 50x50x50 cm, de lámina metálica, incluso accesorios de montaje. (material) | 0.05 | 499983.25 | 24999.163 |
| mt11arf010a | Ud | Tapa de concreto armado prefabricada, 50x50x5 cm. (material) | 1 | 26720.57 | 26720.570 |
| mo041 | h | Oficial 1ª obra blanca de obra civil. (mano de obra) | 1.071 | 25476.92 | 27285.781 |
| mo087 | h | Ayudante de obra blanca de obra civil. (mano de obra) | 0.772 | 19044.65 | 14702.470 |
| % | % | Herramienta menor | 2 % | 209298.106 | 4185.962 |
|  |  | Costes directos |  |  | 213484.068 |

Residuos:
- colocación: mt11ppl030a Codo 87°30' de PVC liso, D=125 mm; factor de residuo 0.0273071
- colocación: mt08epr030b; factor de residuo 1

## Recursos

**mt10hmf050spe** m³ Concreto simple f'c=310 kg/cm² (31 MPa)
Datos técnicos: Coste energético 2208.000 MJ; Emisión de CO2 253.000 kg; Código LER 17 01 01; Masa del elemento 2300 kg; Volumen 1.533333 m3

**mt11ppl030a** Ud Codo 87°30' de PVC liso, D=125 mm
Datos técnicos: Coste energético 67.835 MJ; Emisión de CO2 3.397 kg; Código LER 17 02 03; Masa del elemento 0.7 kg; Volumen 0.001167 m3
Residuos:
- embalaje: re150101 Envases de papel y cartón. (componente de residuo); rendimiento 0.035 kg; Código LER 15 01 01; Masa del elemento 1 kg; Volumen 0.001333 m3

**mt08epr030b** Ud Molde reutilizable para formación de cajas de inspección de sección cuadrada de 50x50x50 cm
Datos técnicos: Coste energético 393.200 MJ; Emisión de CO2 20.400 kg; Código LER 17 04 05; Masa del elemento 40 kg; Volumen 0.019048 m3
