# Piso deportivo de grama sintética

- Propiedad del archivo: CYPE Ingenieros S.A.
- Formato: FIEBDC-3/2016
- Programa: Generador de precios de la construcción. CYPE Ingenieros, S.A.
- Fecha: 18/06/2024
- Ámbito geográfico: Colombia
- Divisa: COP
- Costes indirectos: 3 %
- Gastos generales: 13 %
- Beneficio industrial: 6 %
- IVA: 16 %

## U Urbanización interior del terreno

### UD Pistas deportivas

#### UDB Pisos de grama sintética

**UDB010** m² Piso deportivo de grama sintética.
Piso deportivo para campo de fútbol, formado por grama sintética, compuesto de mechones rectos monofilamento de 5/8" bicolor con forma de diamante, de fibra 100% polietileno resistente a los rayos UV, 12000 decitex, 400 micras de espesor, 6 hilos por mechón, tejidos sobre base de polipropileno reforzada con una capa de fieltro, con termofijado y sellado con látex, de 50 mm de altura de pelo, 52 mm de altura total de moqueta, 2689 g/m² y 8190 mechones/m², con líneas de juego de grama sintética, color blanco, banda de unión de geotextil de polipropileno, de 300 mm de anchura y adhesivo de poliuretano bicomponente, lastrado con 18 kg/m² de agregado silíceo, de granulometría comprendida entre 0,4 y 0,8 mm y 10 kg/m² de granza de caucho, de entre 0,8 y 2,5 mm.
Incluye: Replanteo de las dimensiones de la pista deportiva. Colocación del grama sintética. Lastrado de la superficie. Marcado de líneas.
Criterio de medición de proyecto: Superficie medida según documentación gráfica de Proyecto.
Criterio de medición de obra: Se medirá la superficie realmente ejecutada según especificaciones de Proyecto.

| Código | Ud | Descripción | Rendimiento | Precio | Importe |
|---|---|---|---|---|---|
| mt47cit280d | m² | Grama sintética, compuesto de mechones rectos monofilamento de 5/8" bicolor con forma de diamante, de fibra 100% polietileno resistente a los rayos UV, 12000 decitex, 400 micras de espesor, 6 hilos por mechón, tejidos sobre base de polipropileno reforzada con una capa de fieltro, con termofijado y sellado con látex, de 50 mm de altura de pelo, 52 mm de altura total de moqueta, 2689 g/m² y 8190 mechones/m², suministrado en rollos. (material) | 1 | 48569.94 | 48569.940 |
| mt47cit260a | kg | Adhesivo de poliuretano bicomponente. (material) | 0.12 | 11373.97 | 1364.876 |
| mt47cit250b | m | Banda de unión de geotextil de polipropileno, de 300 mm de anchura, para campos de fútbol de grama sintética, suministrada en rollos. (material) | 0.48 | 3407.06 | 1635.389 |
| mt47cit004a | kg | Agregado silíceo, de granulometría comprendida entre 0,4 y 0,8 mm, suministrado en sacos. (material) | 18 | 384.25 | 6916.500 |
| mt47cit270a | kg | Granza de caucho, de entre 0,8 y 2,5 mm. (material) | 10 | 1152.77 | 11527.700 |
| mq07cel010 | h | Carretilla elevadora diesel de doble tracción de 8 t. (maquinaria) | 0.003 | 69449.1 | 208.347 |
| mq11ext020 | h | Extendedora fibriladora para grama sintética. (maquinaria) | 0.004 | 131012.03 | 524.048 |
| mo041 | h | Oficial 1ª obra blanca de obra civil. (mano de obra) | 0.056 | 25476.92 | 1426.708 |
| mo087 | h | Ayudante de obra blanca de obra civil. (mano de obra) | 0.056 | 19044.65 | 1066.500 |
| % | % | Herramienta menor | 2 % | 73240.008 | 1464.800 |
|  |  | Costes directos |  |  | 74704.808 |

Residuos:
- colocación: mt47cit280d; factor de residuo 0.0215035
- colocación: mt47cit260a Adhesivo de poliuretano bicomponente; factor de residuo 0.040716
- colocación: mt47cit250b; factor de residuo 0.011
- colocación: mt47cit004a Agregado silíceo, de granulometría comprendida entre 0,4 y 0,8 mm, suministrado en sacos; factor de residuo 0.009

## Recursos

**mt47cit280d** m² Grama sintética
Datos técnicos: Coste energético 265.442 MJ; Emisión de CO2 13.179 kg; Código LER 17 02 03; Masa del elemento 2.689 kg; Volumen 0.004482 m3
Residuos:
- embalaje: re170203 Plástico. (componente de residuo); rendimiento 0.051 kg; Código LER 17 02 03; Masa del elemento 1 kg; Volumen 0.001667 m3

**mt47cit260a** kg Adhesivo de poliuretano bicomponente
Datos técnicos: Coste energético 144.471 MJ; Emisión de CO2 7.014 kg; Código LER 17 09 04; Masa del elemento 1 kg; Volumen 0.000667 m3
Residuos:
- embalaje: re170203 Plástico; rendimiento 0.003 kg

**mt47cit250b** m Banda de unión de geotextil de polipropileno
Datos técnicos: Coste energético 12.594 MJ; Emisión de CO2 0.625 kg; Código LER 17 02 03; Masa del elemento 0.09 kg; Volumen 0.00015 m3
Residuos:
- embalaje: re170203 Plástico; rendimiento 0.04 kg

**mt47cit004a** kg Agregado silíceo, de granulometría comprendida entre 0,4 y 0,8 mm, suministrado en sacos
Datos técnicos: Coste energético 0.559 MJ; Emisión de CO2 0.028 kg; Código LER 01 04 08; Masa del elemento 1 kg; Volumen 0.000667 m3
Residuos:
- embalaje: re170203 Plástico; rendimiento 0.005 kg

**mt47cit270a** kg Granza de caucho, de entre 0,8 y 2,5 mm
Datos técnicos: Coste energético 89.324 MJ; Emisión de CO2 3.894 kg
Residuos:
- embalaje: re170203 Plástico; rendimiento 0.005 kg
