# Muro de contención de mampostería

- Propiedad del archivo: CYPE Ingenieros S.A.
- Formato: FIEBDC-3/2016
- Programa: Generador de precios de la construcción. CYPE Ingenieros, S.A.
- Fecha: 18/06/2024
- Ámbito geográfico: Colombia
- Divisa: COP
- Costes indirectos: 3 %
- Gastos generales: 13 %
- Beneficio industrial: 6 %
- IVA: 16 %

## U Urbanización interior del terreno

### UN Contenciones

#### UNM Muros de contención

**UNM010** m³ Muro de contención de mampostería.
Muro de contención de tierras de mampostería ordinaria de piedra granítica, a una cara vista, entre terrenos a distinto nivel, de hasta 3 m de altura, recibida con mortero de cemento confeccionado en obra, con 250 kg/m³ de cemento, color blanco (con arena de mármol blanco), dosificación 1:6, suministrado en sacos. Incluso tubos de PVC para drenaje.
Criterio de valoración económica: El precio no incluye la cimentación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010b | m³ | Piedra granítica, para mampostería ordinaria. (material) | 0.81 | 51339.23 | 41584.776 |
| mt08aaa010a | m³ | Agua. (material) | 0.038 | 3281.16 | 124.684 |
| mt01arg005b | t | Arena de mármol blanco, para mortero preparado en obra. (material) | 0.309 | 288368.67 | 89105.919 |
| mt08cem041d | kg | Cemento blanco en sacos. (material) | 47.88 | 1208.56 | 57865.853 |
| mt36tie010da | m | Tubo de PVC, serie B, de 75 mm de diámetro y 3 mm de espesor, con extremo abocardado. (material) | 0.05 | 8984.07 | 449.204 |
| mq06hor010 | h | Concretera eléctrica con una capacidad de amasado de 160 l. (maquinaria) | 0.172 | 8706.88 | 1497.583 |
| mo041 | h | Oficial 1ª obra blanca de obra civil. (mano de obra) | 2.574 | 25476.92 | 65577.592 |
| mo022 | h | Oficial 1ª colocador de piedra natural. (mano de obra) | 3.368 | 25476.92 | 85806.267 |
| mo060 | h | Ayudante colocador de piedra natural. (mano de obra) | 3.368 | 19044.65 | 64142.381 |
| % | % | Herramienta menor | 3 % | 406154.259 | 12184.628 |
|  |  | Costes directos |  |  | 418338.887 |

Residuos:
- colocación: mt08pmu010b Piedra granítica, para mampostería ordinaria; factor de residuo 0.0153852
- colocación: mt01arg005b Arena de mármol blanco, para mortero preparado en obra; factor de residuo 0.003
- colocación: mt08cem041d Cemento blanco en sacos; factor de residuo 0.0063
- colocación: mt36tie010da Tubo de PVC, serie B, de 75 mm de diámetro y 3 mm de espesor, con extremo abocardado; factor de residuo 0.08

## Recursos

**mt08pmu010b** m³ Piedra granítica, para mampostería ordinaria
Datos técnicos: Coste energético 5772.000 MJ; Emisión de CO2 208.000 kg; Código LER 01 04 13; Masa del elemento 2600 kg; Volumen 1.733333 m3

**mt08aaa010a** m³ Agua
Datos técnicos: Coste energético 60.000 MJ; Emisión de CO2 30.000 kg

**mt01arg005b** t Arena de mármol blanco, para mortero preparado en obra
Datos técnicos: Coste energético 75.000 MJ; Emisión de CO2 4.000 kg; Código LER 01 04 08; Masa del elemento 1000 kg; Volumen 0.666667 m3

**mt08cem041d** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt36tie010da** m Tubo de PVC, serie B, de 75 mm de diámetro y 3 mm de espesor, con extremo abocardado
Datos técnicos: Coste energético 79.519 MJ; Emisión de CO2 1.422 kg; Código LER 17 02 03; Masa del elemento 1.02 kg; Volumen 0.0017 m3
Residuos:
- embalaje: re150101 Envases de papel y cartón; rendimiento 0.018 kg
- embalaje: re170201 Madera; rendimiento 0.052 kg
- embalaje: re170203 Plástico; rendimiento 0.003 kg
