# Ensayo de yeso o escayola

- Propiedad del archivo: CYPE Ingenieros S.A.
- Formato: FIEBDC-3/2016
- Programa: Generador de precios de la construcción. CYPE Ingenieros, S.A.
- Fecha: 18/06/2024
- Ámbito geográfico: Colombia
- Divisa: COP
- Costes indirectos: 3 %
- Gastos generales: 13 %
- Beneficio industrial: 6 %
- IVA: 16 %

## X Control de calidad y ensayos

### XA Morteros, yesos, cales, escayolas y cementos

#### XAY Yesos y escayolas

**XAY010** Ud Ensayo de yeso o escayola.
Ensayos a realizar en laboratorio acreditado en el área técnica correspondiente, sobre una muestra de yeso o escayola tomada en obra, para la determinación de las siguientes características: análisis químico, humedad, absorción de agua, índice de pureza. Incluso desplazamiento a obra e informe de resultados.
Incluye: Desplazamiento a obra. Toma de muestras. Realización de ensayos. Redacción de informe de los resultados de los ensayos realizados.
Criterio de medición de proyecto: Ensayo a realizar, según documentación del Plan de control de calidad.

| Código | Ud | Descripción | Rendimiento | Precio | Importe |
|---|---|---|---|---|---|
| mt49des010 | Ud | Repercusión de desplazamiento a obra para la toma de muestras. (material) | 1 | 1677.92 | 1677.920 |
| mt49yga020 | Ud | Toma en obra de muestras de yesos o escayolas, cuyo peso no exceda de 50 kg. (material) | 1 | 72604.35 | 72604.350 |
| mt49yga050 | Ud | Análisis químico de yesos o escayolas de construcción. (material) | 1 | 466191.56 | 466191.560 |
| mt49yga090 | Ud | Ensayo para determinar la humedad de una muestra de yeso o escayola fraguada, mediante secado en estufa a 105°C. (material) | 1 | 18275.8 | 18275.800 |
| mt49yga100 | Ud | Ensayo para determinar la absorción de una muestra de yeso o escayola fraguada mediante saturación y secado a 105°C, la densidad aparente y la densidad saturada. (material) | 1 | 91129.56 | 91129.560 |
| mt49yga120 | Ud | Ensayo para determinar el índice de pureza de una muestra de yeso o escayola, incluyendo las determinaciones de agua combinada y trióxido de azufre. (material) | 1 | 289986.58 | 289986.580 |
| mt49yga030 | Ud | Informe de resultados de los ensayos realizados sobre una muestra de yeso o escayola. (material) | 1 | 217813.05 | 217813.050 |
| % | % | Herramienta menor | 2 % | 1157678.820 | 23153.576 |
|  |  | Costes directos |  |  | 1180832.396 |
