# Ensayo físico-químico de cilindros de concreto endurecido

- Propiedad del archivo: CYPE Ingenieros S.A.
- Formato: FIEBDC-3/2016
- Programa: Generador de precios de la construcción. CYPE Ingenieros, S.A.
- Fecha: 18/06/2024
- Ámbito geográfico: Colombia
- Divisa: COP
- Costes indirectos: 3 %
- Gastos generales: 13 %
- Beneficio industrial: 6 %
- IVA: 16 %

## X Control de calidad y ensayos

### XE Estructuras de concreto

#### XEI Ensayos informativos

**XEI080** Ud Ensayo físico-químico de cilindros de concreto endurecido.
Ensayo físico-químico a realizar en laboratorio acreditado en el área técnica correspondiente, sobre cilindros de concreto endurecido, tomadas en obra, para la determinación de las siguientes características: presencia de cemento aluminoso; profundidad de carbonatación; contenido de cloruros; desgaste por rozamiento sobre dos cilindros. Incluso desplazamiento a obra.
Incluye: Desplazamiento a obra. Toma de muestras. Realización de ensayos.
Criterio de medición de proyecto: Ensayo a realizar, según documentación del Plan de control de calidad.

| Código | Ud | Descripción | Rendimiento | Precio | Importe |
|---|---|---|---|---|---|
| mt49des010 | Ud | Repercusión de desplazamiento a obra para la toma de muestras. (material) | 1 | 1677.92 | 1677.920 |
| mt49hoe020 | Ud | Toma en obra de muestras de concreto endurecido, cuyo peso no exceda de 50 kg. (material) | 1 | 72604.35 | 72604.350 |
| mt49hoe050 | Ud | Ensayo cualitativo para determinar la presencia de cemento aluminoso en una muestra de concreto endurecido. (material) | 1 | 278535.86 | 278535.860 |
| mt49hoe060 | Ud | Ensayo para determinar la profundidad de carbonatación de una muestra de concreto endurecido. (material) | 1 | 70495.6 | 70495.600 |
| mt49hoe070 | Ud | Ensayo para determinar el contenido de cloruros de una muestra de concreto endurecido. (material) | 1 | 323953.26 | 323953.260 |
| mt49hoe100 | Ud | Ensayo para determinar el desgaste por rozamiento sobre dos cilindros de concreto endurecido. (material) | 1 | 580403.96 | 580403.960 |
| % | % | Herramienta menor | 2 % | 1327670.950 | 26553.419 |
|  |  | Costes directos |  |  | 1354224.369 |
