# Ensayo de betún asfáltico

- Propiedad del archivo: CYPE Ingenieros S.A.
- Formato: FIEBDC-3/2016
- Programa: Generador de precios de la construcción. CYPE Ingenieros, S.A.
- Fecha: 18/06/2024
- Ámbito geográfico: Colombia
- Divisa: COP
- Costes indirectos: 3 %
- Gastos generales: 13 %
- Beneficio industrial: 6 %
- IVA: 16 %

## X Control de calidad y ensayos

### XH Materiales bituminosos

#### XHE Betunes y emulsiones bituminosas

**XHE020** Ud Ensayo de betún asfáltico.
Ensayos a realizar en laboratorio acreditado en el área técnica correspondiente, sobre una muestra de betún asfáltico, tomada en obra, para la determinación de las siguientes características: punto de reblandecimiento mediante el método de anillo y bola, recuperación elástica. Incluso desplazamiento a obra, toma de muestra e informe de resultados.
Incluye: Desplazamiento a obra. Toma de muestras. Realización de ensayos. Redacción de informe de los resultados de los ensayos realizados.
Criterio de medición de proyecto: Ensayo a realizar, según documentación del Plan de control de calidad.

| Código | Ud | Descripción | Rendimiento | Precio | Importe |
|---|---|---|---|---|---|
| mt49des010 | Ud | Repercusión de desplazamiento a obra para la toma de muestras. (material) | 1 | 1677.92 | 1677.920 |
| mt49lib005 | Ud | Toma de una muestra de ligante bituminoso. (material) | 1 | 59978.86 | 59978.860 |
| mt49lib015 | Ud | Ensayo para determinar el punto de reblandecimiento de una muestra de ligante bituminoso, mediante el método de anillo y bola. (material) | 1 | 122333.11 | 122333.110 |
| mt49lib020 | Ud | Ensayo para determinar la recuperación elástica de una muestra de betún asfáltico. (material) | 1 | 316368.11 | 316368.110 |
| mt49lib120a | Ud | Informe de resultados de los ensayos realizados sobre una muestra de betún asfáltico. (material) | 1 | 217813.05 | 217813.050 |
| % | % | Herramienta menor | 2 % | 718171.050 | 14363.421 |
|  |  | Costes directos |  |  | 732534.471 |
