# Estructura de protección de paso peatonal junto a andamio de fachada

- Propiedad del archivo: CYPE Ingenieros S.A.
- Formato: FIEBDC-3/2016
- Programa: Generador de precios de la construcción. CYPE Ingenieros, S.A.
- Fecha: 12/02/2025
- Ámbito geográfico: Colombia
- Divisa: COP
- Costes indirectos: 3 %
- Gastos generales: 13 %
- Beneficio industrial: 6 %
- IVA: 16 %

## Y Seguridad y salud

### YC Sistemas de protección colectiva

#### YCM Escaleras, marquesinas, pasarelas y plataformas

**YCM045** m Estructura de protección de paso peatonal junto a andamio de fachada.
Estructura de protección de paso peatonal junto a andamio de fachada colocado en la vía pública formada por: estructura tubular de acero galvanizado de 1,50 m de ancho y 3,00 m de altura y plataforma metálica con guardaescoba, amortizable en 8 usos, preparada para la colocación posterior de un andamiaje en altura, adosado a la estructura.
Criterio de valoración económica: El precio no incluye la colocación del andamiaje en altura.
Criterio de medición de proyecto: Longitud medida según Estudio o Estudio Básico de Seguridad y Salud.
Criterio de medición de obra: Se medirá la longitud realmente montada según especificaciones de Estudio o Estudio Básico de Seguridad y Salud.

| Código | Ud | Descripción | Rendimiento | Precio | Importe |
|---|---|---|---|---|---|
| mt50spa130i | m | Estructura de protección para paso peatonal, junto a andamio colocado en la vía pública, con paso libre de 1,5 m de anchura y 3,00 m de altura, formada por estructura tubular de acero galvanizado en caliente de 48,3 mm de diámetro y 3,2 mm de espesor, con plataforma metálica superior para protección de peatones con guardaescoba, con protecciones de polietileno de los elementos que puedan ocasionar enganches a los peatones. (material) | 0.125 | 113690.7 | 14211.338 |
| mo119 | h | Oficial 1ª Seguridad y Salud. (mano de obra) | 0.395 | 27792.28 | 10977.951 |
| mo120 | h | Peón Seguridad y Salud. (mano de obra) | 0.395 | 20015.53 | 7906.134 |
| % | % | Herramienta menor | 2 % | 33095.423 | 661.908 |
|  |  | Costes directos |  |  | 33757.331 |
