# Bajante de escombros

- Propiedad del archivo: CYPE Ingenieros S.A.
- Formato: FIEBDC-3/2016
- Programa: Generador de precios de la construcción. CYPE Ingenieros, S.A.
- Fecha: 17/06/2025
- Ámbito geográfico: Colombia
- Divisa: COP
- Costes indirectos: 3 %
- Gastos generales: 13 %
- Beneficio industrial: 6 %
- IVA: 16 %

## Y Seguridad y salud

### YC Sistemas de protección colectiva

#### YCV Protección contra vertidos

**YCV010** m Bajante de escombros.
Suministro, montaje y desmontaje de bajante para disposición final de escombros, compuesta por 3 tubos y 1 boca de bajante de polietileno, de 49 cm de diámetro superior y 40 cm de diámetro inferior, con soportes y cadenas metálicas, por cada planta de hasta 3 m de altura libre, amortizable en 5 usos, fijada a la losa mediante puntales metálicos telescópicos, accesorios y elementos de sujeción, amortizables en 5 usos.
Criterio de medición de proyecto: Longitud medida según Estudio o Estudio Básico de Seguridad y Salud.
Criterio de medición de obra: Se medirá la longitud realmente montada según especificaciones de Estudio o Estudio Básico de Seguridad y Salud.

| Código | Ud | Descripción | Rendimiento | Precio | Importe |
|---|---|---|---|---|---|
| mt50spc010 | Ud | Tubo bajante de escombros, de polietileno, de 49 cm de diámetro superior, 40 cm de diámetro inferior y 106 cm de altura, con soportes y cadenas metálicas. (material) | 0.182 | 138749.54 | 25252.416 |
| mt50spc020 | Ud | Boca de bajante, de polietileno, para bajante de escombros, de 49 cm de diámetro superior, 40 cm de diámetro inferior y 86,5 cm de altura, con soportes y cadenas metálicas. (material) | 0.061 | 186594.21 | 11382.247 |
| mt50spc030 | Ud | Accesorios y elementos de sujeción de bajante de escombros. (material) | 0.2 | 11052.12 | 2210.424 |
| mt50spa081a | Ud | Puntal metálico telescópico, de hasta 3 m de altura. (material) | 0.121 | 63968.32 | 7740.167 |
| mo120 | h | Peón Seguridad y Salud. (mano de obra) | 0.425 | 26456.35 | 11243.949 |
| % | % | Herramienta menor | 2 % | 57829.203 | 1156.584 |
|  |  | Costes directos |  |  | 58985.787 |

Residuos:
- colocación: mt50spc010; factor de residuo 1
- colocación: mt50spc020; factor de residuo 1
- colocación: mt50spa081a Puntal metálico telescópico, de hasta 3 m de altura; factor de residuo 1

## Recursos

**mt50spc010** Ud Tubo bajante de escombros
Datos técnicos: Coste energético 1024.499 MJ; Emisión de CO2 34.772 kg; Código LER 17 02 03; Masa del elemento 9 kg; Volumen 0.015 m3
Residuos:
- embalaje: re170201 Madera. (componente de residuo); rendimiento 0.255 kg; Código LER 17 02 01; Masa del elemento 1 kg; Volumen 0.000909 m3

**mt50spc020** Ud Boca de bajante
Datos técnicos: Coste energético 1024.499 MJ; Emisión de CO2 34.772 kg; Código LER 17 02 03; Masa del elemento 9 kg; Volumen 0.015 m3
Residuos:
- embalaje: re170201 Madera; rendimiento 0.255 kg

**mt50spa081a** Ud Puntal metálico telescópico, de hasta 3 m de altura
Datos técnicos: Coste energético 139.194 MJ; Emisión de CO2 5.643 kg; Código LER 17 04 05; Masa del elemento 9.9 kg; Volumen 0.004714 m3
