# Impermeabilización de junta de construcción en contacto con el agua, con perfil hidroexpansivo

- Propiedad del archivo: CYPE Ingenieros S.A.
- Formato: FIEBDC-3/2016
- Programa: Generador de precios de la construcción. CYPE Ingenieros, S.A.
- Fecha: 19/06/2024
- Ámbito geográfico: Colombia
- Divisa: COP
- Costes indirectos: 3 %
- Gastos generales: 13 %
- Beneficio industrial: 6 %
- IVA: 16 %

## N Aislamientos e impermeabilizaciones

### NI Impermeabilizaciones

#### NIJ Juntas

**NIJ111** m Impermeabilización de junta de construcción en contacto con el agua, con perfil hidroexpansivo.
Impermeabilización de junta de construcción, vertical u horizontal, expuesta a presión hidrostática, temporal o permanente, con perfil hidroexpansivo formado por una mezcla extruida y vulcanizada de caucho sintético y resinas hidroexpansivas, de 2x20 mm, con una capacidad de hinchamiento en presencia de agua del 800% y elevada resistencia a la presión hidrostática, colocado con solapes, fijado con adhesivo y clavos cada 30 cm.
Incluye: Limpieza del soporte. Replanteo. Aplicación del adhesivo. Colocación del perfil. Fijación mecánica del perfil.
Criterio de medición de proyecto: Longitud medida según documentación gráfica de Proyecto.
Criterio de medición de obra: Se medirá la longitud realmente ejecutada según especificaciones de Proyecto.

| Código | Ud | Descripción | Rendimiento | Precio | Importe |
|---|---|---|---|---|---|
| mt15sjd070c | m | Perfil hidroexpansivo formado por una mezcla extruida y vulcanizada de caucho sintético y resinas hidroexpansivas, de 2x20 mm, con una capacidad de hinchamiento en presencia de agua del 800% y elevada resistencia a la presión hidrostática. (material) | 1.05 | 29997.58 | 31497.459 |
| mt15sja115 | l | Imprimación adhesiva para perfiles hidroexpansivos de caucho. (material) | 0.015 | 39261.73 | 588.926 |
| mt50spa100a | Ud | Punta de acero de 14x40 mm (diámetro 2,3 mm). (material) | 3 | 40 | 120.000 |
| mo032 | h | Oficial 1ª aplicador de productos impermeabilizantes. (mano de obra) | 0.147 | 25476.92 | 3745.107 |
| % | % | Herramienta menor | 2 % | 35951.492 | 719.030 |
|  |  | Costes directos |  |  | 36670.522 |

Residuos:
- colocación: mt15sjd070c; factor de residuo 0.06
- colocación: mt15sja115 Imprimación adhesiva para perfiles hidroexpansivos de caucho; factor de residuo 0.0506425

## Recursos

**mt15sjd070c** m Perfil hidroexpansivo formado por una mezcla extruida y vulcanizada de caucho sintético y resinas hidroexpansivas
Datos técnicos: Coste energético 4.257 MJ; Emisión de CO2 0.225 kg; Código LER 17 09 04; Masa del elemento 0.048 kg; Volumen 0.000032 m3
Residuos:
- embalaje: re150101 Envases de papel y cartón. (componente de residuo); rendimiento 0.058 kg; Código LER 15 01 01; Masa del elemento 1 kg; Volumen 0.001333 m3

**mt15sja115** l Imprimación adhesiva para perfiles hidroexpansivos de caucho
Datos técnicos: Coste energético 0.480 MJ; Emisión de CO2 0.025 kg; Código LER 17 09 04; Masa del elemento 1.2 kg; Volumen 0.0008 m3
Residuos:
- embalaje: re150104 Envases metálicos. (componente de residuo); rendimiento 0.049 kg; Código LER 15 01 04; Masa del elemento 1 kg; Volumen 0.001667 m3
