# Muro divisorio interior de placas de yeso laminado, de alta resistencia a la humedad. Sistema "PLACO"

- Propiedad del archivo: CYPE Ingenieros S.A.
- Formato: FIEBDC-3/2016
- Programa: Generador de precios de la construcción. CYPE Ingenieros, S.A.
- Fecha: 19/06/2024
- Ámbito geográfico: Colombia
- Divisa: COP
- Costes indirectos: 3 %
- Gastos generales: 13 %
- Beneficio industrial: 6 %
- IVA: 16 %

## F Fachadas y muros divisorios

### FB Muros divisorios interiores de entramado autoportante

#### FBY De placas de yeso laminado

**FBY079** m² Muro divisorio interior de placas de yeso laminado, de alta resistencia a la humedad. Sistema "PLACO".
Muro divisorio interior múltiple, sistema "PLACO", (12,5 + 12,5 + 48 + 12,5 + 12,5)/600 (48), de alta resistencia a la humedad, de 98 mm de espesor total, con nivel de calidad del acabado estándar (Q2), formado por una estructura simple autoportante de perfiles metálicos de acero galvanizado formada por canales R 48 "PLACO" y montantes M 48 "PLACO", con una separación entre montantes de 600 mm y una disposición normal "N", a la que se atornillan dos placas iguales de yeso laminado GM-FH1 / - 1200 / 2000 / 12,5 / con los bordes longitudinales afinados, Glasroc X 13 "PLACO" dispuestas en una cara y dos placas iguales de yeso laminado GM-FH1 / - 1200 / 2000 / 12,5 / con los bordes longitudinales afinados, Glasroc X 13 "PLACO" dispuestas en la otra cara. Incluso banda estanca autoadhesiva, Banda 45 "PLACO"; tornillería para la fijación de las placas; cinta de papel con refuerzo metálico "PLACO" y pasta y cinta para el tratamiento de juntas.
Criterio de valoración económica: El precio incluye la resolución de encuentros y puntos singulares, pero no incluye el aislamiento a colocar entre los montantes.
Incluye: Replanteo y trazado en la losa inferior y en el superior de los muros divisorios interiores a realizar. Colocación de banda de estanqueidad y canales inferiores, sobre piso terminado o base de asiento. Colocación de banda de estanqueidad y canales superiores, bajo losas. Colocación y fijación de los montantes sobre los elementos horizontales. Corte de las placas. Fijación de las placas para el cierre de una de las caras del muro divisorio interior. Fijación de las placas para el cierre de la segunda cara del muro divisorio interior. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca autoadhesiva, Banda 45 "PLACO", de espuma de polietileno de celdas cerradas, de 3 mm de espesor y 45 mm de anchura, para la estanqueidad de la base y el aislamiento acústico del perímetro en muros divisorios interiores y trasdosados de placas. (material) | 0.45 | 1256.11 | 565.250 |
| mt12plp070b | m | Canal de perfil de acero galvanizado, R 48 "PLACO", fabricado mediante laminación en frío, de 3000 mm de longitud, 48x30 mm de sección y 0,55 mm de espesor. (material) | 0.9 | 4798.9 | 4319.010 |
| mt12plp060b | m | Montante de perfil de acero galvanizado, M 48 "PLACO", fabricado mediante laminación en frío, de 3000 mm de longitud, 46,5x36 mm de sección y 0,6 mm de espesor. (material) | 2.1 | 5844.46 | 12273.366 |
| mt12plk010femac | m² | Placa de yeso laminado GM-FH1 / - 1200 / 2000 / 12,5 / con los bordes longitudinales afinados, Glasroc X 13 "PLACO", formada por un núcleo de yeso revestido por las dos caras con fibra de vidrio con tratamiento hidrófobo. (material) | 4.2 | 60857.53 | 255601.626 |
| mt12plt025b | Ud | Tornillo autoperforante THTPF 25 "PLACO", con cabeza de trompeta, de 25 mm de longitud. (material) | 12 | 124.82 | 1497.840 |
| mt12plt025c | Ud | Tornillo autoperforante THTPF 38 "PLACO", con cabeza de trompeta, de 38 mm de longitud. (material) | 22 | 177.05 | 3895.100 |
| mt12plt030b | Ud | Tornillo autoperforante rosca-metal, TRPF 13 "PLACO", de 13 mm de longitud. (material) | 4 | 42.9 | 171.600 |
| mt12plj050 | m | Cinta microperforada, de fibra de vidrio, "PLACO", para acabado de juntas de placas de yeso laminado en sistemas de alta resistencia a la humedad. (material) | 1.4 | 310.99 | 435.386 |
| mt12plm012ck | kg | Pasta de fraguado en polvo PR Hydro "PLACO", de fraguado normal (60 minutos), con aditivo hidrófugo; Euroclase A1 de reacción al fuego, rango de temperatura de trabajo de 5 a 30°C, para aplicación manual con cinta de juntas. (material) | 0.66 | 3522.77 | 2325.028 |
| mt12plj010b | m | Cinta de papel con refuerzo metálico "PLACO", de 50 mm de anchura, para acabado de juntas de placas de yeso laminado. (material) | 0.3 | 2219.02 | 665.706 |
| mo053 | h | Oficial 1ª montador de divisiones y sistemas de placas. (mano de obra) | 0.432 | 26179.17 | 11309.401 |
| mo100 | h | Ayudante montador de divisiones y sistemas de placas. (mano de obra) | 0.432 | 19044.65 | 8227.289 |
| % | % | Herramienta menor | 2 % | 301286.602 | 6025.732 |
|  |  | Costes directos |  |  | 307312.334 |

Residuos:
- colocación: mt12plj020a; factor de residuo 0.06
- colocación: mt12plp070b; factor de residuo 0.0168553
- colocación: mt12plp060b; factor de residuo 0.0153066
- colocación: mt12plk010femac; factor de residuo 0.0096107
- colocación: mt12plt025b Tornillo autoperforante THTPF 25 "PLACO", con cabeza de trompeta, de 25 mm de longitud; factor de residuo 0.00533333
- colocación: mt12plt025c Tornillo autoperforante THTPF 38 "PLACO", con cabeza de trompeta, de 38 mm de longitud; factor de residuo 0.005
- colocación: mt12plt030b Tornillo autoperforante rosca-metal, TRPF 13 "PLACO", de 13 mm de longitud; factor de residuo 0.005
- colocación: mt12plm012ck; factor de residuo 0.02145
- colocación: mt12plj010b Cinta de papel con refuerzo metálico "PLACO", de 50 mm de anchura, para acabado de juntas de placas de yeso laminado; factor de residuo 0.044

## Recursos

**mt12plj020a** m Banda estanca autoadhesiva
Datos técnicos: Coste energético 1.399 MJ; Emisión de CO2 0.051 kg; Código LER 17 06 04; Masa del elemento 0.0095 kg; Volumen 0.000016 m3
Residuos:
- embalaje: re170203 Plástico. (componente de residuo); rendimiento 0.001 kg; Código LER 17 02 03; Masa del elemento 1 kg; Volumen 0.001667 m3

**mt12plp070b** m Canal de perfil de acero galvanizado
Datos técnicos: Coste energético 62.839 MJ; Emisión de CO2 1.930 kg; Código LER 17 04 05; Masa del elemento 0.47 kg; Volumen 0.000224 m3
Residuos:
- embalaje: re170203 Plástico; rendimiento 0.005 kg

**mt12plp060b** m Montante de perfil de acero galvanizado
Datos técnicos: Coste energético 81.433 MJ; Emisión de CO2 2.498 kg; Código LER 17 04 05; Masa del elemento 0.61 kg; Volumen 0.00029 m3
Residuos:
- embalaje: re170203 Plástico; rendimiento 0.006 kg

**mt12plk010femac** m² Placa de yeso laminado GM-FH1 / - 1200 / 2000 / 12,5 / con los bordes longitudinales afinados
Datos técnicos: Coste energético 37.350 MJ; Emisión de CO2 1.952 kg; Código LER 17 08 02; Masa del elemento 10 kg; Volumen 0.01 m3
Residuos:
- embalaje: re170203 Plástico; rendimiento 0.011 kg

**mt12plt025b** Ud Tornillo autoperforante THTPF 25 "PLACO", con cabeza de trompeta, de 25 mm de longitud
Datos técnicos: Coste energético 0.015 MJ; Emisión de CO2 0.002 kg; Código LER 17 04 05; Masa del elemento 0.0015 kg
Residuos:
- embalaje: re150101 Envases de papel y cartón. (componente de residuo); rendimiento 0.001 kg; Código LER 15 01 01; Masa del elemento 1 kg; Volumen 0.001333 m3

**mt12plt025c** Ud Tornillo autoperforante THTPF 38 "PLACO", con cabeza de trompeta, de 38 mm de longitud
Datos técnicos: Coste energético 0.020 MJ; Emisión de CO2 0.002 kg; Código LER 17 04 05; Masa del elemento 0.002 kg
Residuos:
- embalaje: re150101 Envases de papel y cartón; rendimiento 0.001 kg

**mt12plt030b** Ud Tornillo autoperforante rosca-metal, TRPF 13 "PLACO", de 13 mm de longitud
Datos técnicos: Coste energético 0.010 MJ; Emisión de CO2 0.001 kg; Código LER 17 04 05; Masa del elemento 0.001 kg
Residuos:
- embalaje: re150101 Envases de papel y cartón; rendimiento 0.001 kg

**mt12plm012ck** kg Pasta de fraguado en polvo PR Hydro "PLACO"
Datos técnicos: Coste energético 5.432 MJ; Emisión de CO2 0.261 kg; Código LER 17 08 02; Masa del elemento 1 kg; Volumen 0.001 m3
Residuos:
- embalaje: re170203 Plástico; rendimiento 0.023 kg

**mt12plj010b** m Cinta de papel con refuerzo metálico "PLACO", de 50 mm de anchura, para acabado de juntas de placas de yeso laminado
Datos técnicos: Coste energético 4.511 MJ; Emisión de CO2 0.348 kg; Código LER 20 01 01; Masa del elemento 0.06 kg; Volumen 0.00008 m3
