# Orinal de acero inoxidable

- Propiedad del archivo: CYPE INGENIEROS, S.A.
- Formato: FIEBDC-3/2002
- Ámbito geográfico: Colombia
- Divisa: COP
- Costes indirectos: 3.00 %
- Gastos generales: 13.00 %
- Beneficio industrial: 6.00 %
- IVA: 16.00 %

## S Señalización y equipamiento

### SA Aparatos sanitarios

#### SAU Orinales

**SAU005** Ud Orinal de acero inoxidable.
Orinal de acero inoxidable AISI 304, con alimentación vista y desagüe sifónico, serie Prestowash Inox, modelo Tubo 88943 "PRESTO EQUIP", acabado satinado, de 355x316x521 mm, equipado con grifo de paso angular mural para orinal, serie Presto 12 A Eco, modelo PN Eco 10706 "PRESTO IBÉRICA", con tiempo de flujo de 6 segundos, caudal de 5 l/min, acabado cromado, para colocación en superficie. Incluso silicona para sellado de juntas.
Incluye: Replanteo. Colocación y fijación del aparato. Montaje del desagüe. Conexión a la red de evacuación. Montaje de la grifería. Conexión a la red de agua fría. Comprobación de su correcto funcionamiento. Sellado de juntas.
Criterio de medición de proyecto: Número de unidades previstas, según documentación gráfica de Proyecto.
Criterio de medición de obra: Se medirá el número de unidades realmente colocadas según especificaciones de Proyecto.

| Código | Ud | Descripción | Rendimiento | Precio | Importe |
|---|---|---|---|---|---|
| mt30uxp010kb | Ud | Orinal de acero inoxidable AISI 304, con alimentación vista y desagüe sifónico, serie Prestowash Inox, modelo Tubo 88943 "PRESTO EQUIP", acabado satinado, de 355x316x521 mm. (material) | 1.000 | 2395371.48 | 2395371.48 |
| mt31gmp300uc | Ud | Grifo de paso angular mural para orinal, serie Presto 12 A Eco, modelo PN Eco 10706 "PRESTO IBÉRICA", con tiempo de flujo de 6 segundos, caudal de 5 l/min, acabado cromado, para colocación en superficie; incluso elementos de conexión. (material) | 1.000 | 408395.04 | 408395.04 |
| mt30www005 | Ud | Cartucho de 300 ml de silicona ácida monocomponente, fungicida, para sellado de juntas en ambientes húmedos. (material) | 0.012 | 43881.99 | 526.58 |
| op00ato010 |  | Atornillador. | 1.000 | 0.00 | 0.00 |
| op00mar010 |  | Martillo. | 1.000 | 0.00 | 0.00 |
| op00tal010 |  | Taladro. | 1.000 | 0.00 | 0.00 |
| mo008 | h | Oficial 1ª plomero. (mano de obra) | 1.693 | 26179.17 | 44321.33 |
| % | % | Herramienta menor | 2 % | 2848614.43 | 56972.29 |
|  |  | Costes directos |  |  | 2905586.72 |
