# Grifería temporizada para orinal

- Propiedad del archivo: CYPE INGENIEROS, S.A.
- Formato: FIEBDC-3/2002
- Ámbito geográfico: Colombia
- Divisa: COP
- Costes indirectos: 3.00 %
- Gastos generales: 13.00 %
- Beneficio industrial: 6.00 %
- IVA: 16.00 %

## S Señalización y equipamiento

### SG Griferías

#### SGU Para orinales

**SGU010** Ud Grifería temporizada para orinal.
Grifería temporizada, instalación vista formada por grifo de paso recto mural para orinal, serie Presto 12 Eco, modelo PN Eco 10022 "PRESTO IBÉRICA", con tiempo de flujo de 6 segundos, caudal de 5 l/min, acabado cromado, para colocación en superficie. Incluso elementos de conexión.
Incluye: Replanteo. Colocación. Conexionado. Comprobación de su correcto funcionamiento.
Criterio de medición de proyecto: Número de unidades previstas, según documentación gráfica de Proyecto.
Criterio de medición de obra: Se medirá el número de unidades realmente colocadas según especificaciones de Proyecto.

| Código | Ud | Descripción | Rendimiento | Precio | Importe |
|---|---|---|---|---|---|
| mt31gmp300xj | Ud | Grifo de paso recto mural para orinal, serie Presto 12 Eco, modelo PN Eco 10022 "PRESTO IBÉRICA", con tiempo de flujo de 6 segundos, caudal de 5 l/min, acabado cromado, para colocación en superficie; incluso elementos de conexión. (material) | 1.000 | 397863.37 | 397863.37 |
| mt37www010 | Ud | Material auxiliar para instalaciones hidráulicas. (material) | 1.000 | 3765.78 | 3765.78 |
| mo008 | h | Oficial 1ª plomero. (mano de obra) | 0.564 | 26179.17 | 14765.05 |
| % | % | Herramienta menor | 2 % | 416394.20 | 8327.88 |
|  |  | Costes directos |  |  | 424722.08 |
