# Secador de manos

- Propiedad del archivo: CYPE INGENIEROS, S.A.
- Formato: FIEBDC-3/2002
- Ámbito geográfico: Colombia
- Divisa: COP
- Costes indirectos: 3.00 %
- Gastos generales: 13.00 %
- Beneficio industrial: 6.00 %
- IVA: 16.00 %

## S Señalización y equipamiento

### SM Baños

#### SMB Secadores de manos

**SMB010** Ud Secador de manos.
Secamanos eléctrico, modelo Mural Lux 88303 "PRESTO EQUIP", de 650-1000 W de potencia calorífica, con carcasa de ABS de color blanco, con interruptor óptico por aproximación de las manos, de 330x220x687 mm. Incluso elementos de fijación.
Incluye: Replanteo. Colocación y fijación. Conexión a la red eléctrica. Comprobación de su correcto funcionamiento.
Criterio de medición de proyecto: Número de unidades previstas, según documentación gráfica de Proyecto.
Criterio de medición de obra: Se medirá el número de unidades realmente colocadas según especificaciones de Proyecto.

| Código | Ud | Descripción | Rendimiento | Precio | Importe |
|---|---|---|---|---|---|
| mt31abp123d | Ud | Secamanos eléctrico, modelo Mural Lux 88303 "PRESTO EQUIP", de 650-1000 W de potencia calorífica, con carcasa de ABS de color blanco, con interruptor óptico por aproximación de las manos, de 330x220x687 mm. (material) | 1.000 | 6173903.23 | 6173903.23 |
| op00ato010 |  | Atornillador. | 1.000 | 0.00 | 0.00 |
| op00tal010 |  | Taladro. | 1.000 | 0.00 | 0.00 |
| mo107 | h | Ayudante plomero. (mano de obra) | 0.282 | 19008.41 | 5360.37 |
| % | % | Herramienta menor | 2 % | 6179263.60 | 123585.27 |
|  |  | Costes directos |  |  | 6302848.87 |
