# Grifería temporizada para sanitario

- Propiedad del archivo: CYPE Ingenieros S.A.
- Formato: FIEBDC-3/2016
- Programa: Generador de precios de la construcción. CYPE Ingenieros, S.A.
- Fecha: 19/06/2024
- Ámbito geográfico: Colombia
- Divisa: COP
- Costes indirectos: 3 %
- Gastos generales: 13 %
- Beneficio industrial: 6 %
- IVA: 16 %

## S Señalización y equipamiento

### SG Griferías

#### SGI Para sanitarios

**SGI010** Ud Grifería temporizada para sanitario.
Grifería temporizada, instalación vista formada por fluxor para sanitario, de latón cromado, serie 1000 M, modelo 14900 "PRESTO IBÉRICA", con tiempo de flujo de 7 segundos, caudal de 1,5 l/s, conexión macho para la entrada de agua de 3/4". Incluso elementos de conexión y una llave de paso.
Incluye: Replanteo. Colocación. Conexionado. Comprobación de su correcto funcionamiento.
Criterio de medición de proyecto: Número de unidades previstas, según documentación gráfica de Proyecto.
Criterio de medición de obra: Se medirá el número de unidades realmente colocadas según especificaciones de Proyecto.

| Código | Ud | Descripción | Rendimiento | Precio | Importe |
|---|---|---|---|---|---|
| mt31gmp400le | Ud | Fluxor para sanitario, de latón cromado, serie 1000 M, modelo 14900 "PRESTO IBÉRICA", con tiempo de flujo de 7 segundos, caudal de 1,5 l/s, conexión macho para la entrada de agua de 3/4"; incluso elementos de conexión y una llave de paso. (material) | 1 | 479776.41 | 479776.410 |
| mt31gmp500c | Ud | Tubo de descarga "PRESTO IBÉRICA", de 520x200 mm y 28 mm de diámetro. (material) | 1 | 155634.78 | 155634.780 |
| mt37www010 | Ud | Material auxiliar para instalaciones hidráulicas. (material) | 1 | 3765.78 | 3765.780 |
| mo008 | h | Oficial 1ª plomero. (mano de obra) | 0.564 | 26179.17 | 14765.052 |
| % | % | Herramienta menor | 2 % | 653942.022 | 13078.840 |
|  |  | Costes directos |  |  | 667020.862 |
