# Sistema de recirculación de agua Presto Go System "PRESTO IBÉRICA"

- Propiedad del archivo: CYPE Ingenieros S.A.
- Formato: FIEBDC-3/2016
- Programa: Generador de precios de la construcción. CYPE Ingenieros, S.A.
- Fecha: 19/06/2024
- Ámbito geográfico: Colombia
- Divisa: COP
- Costes indirectos: 3 %
- Gastos generales: 13 %
- Beneficio industrial: 6 %
- IVA: 16 %

## I Instalaciones

### IF Fontanería

#### IFS Sistemas de ahorro de agua

**IFS020** Ud Sistema de recirculación de agua Presto Go System "PRESTO IBÉRICA".
Sistema de recirculación de agua Presto Go System "PRESTO IBÉRICA", colocado superficialmente, formado por kit básico, modelo 96900, formado por 1 módulo de potencia, de 140x110x170 mm, compuesto por caja de plástico ABS autoextinguible con tapa, bomba circuladora para alimentación monofásica, potencia eléctrica máxima de 100 W, presión máxima de trabajo 10 bar, conexiones roscadas macho de 1/2" de diámetro, emisor y receptor vía radio, botón de asociación a módulo de bypass, led indicador de estado, cable eléctrico de conexión de 3 m de longitud, y tapa embellecedora con chazos y tornillos, 1 módulo de bypass, de 80x70x130 mm, compuesto por caja de plástico ABS autoextinguible con tapa, electroválvula de 12 V, potencia eléctrica máxima de 15 W, conexiones roscadas macho de 1/2" de diámetro con indicadores de colocación, fuente de alimentación, sensor de temperatura, emisor y receptor vía radio, botón de asociación a módulo de bombeo, botón de asociación a pulsador, leds indicadores de estado, cable eléctrico de conexión de 3 m de longitud, y tapa embellecedora con chazos y tornillos y 1 módulo de activación, serie Galindo, de 73x36x73 mm, compuesto por pulsador capacitivo sin contacto, con leds indicadores de estado, tensión asignada 250 V, emisor y receptor vía radio, botón de programación, tapa y marco embellecedor. Incluso elementos de montaje, y demás accesorios necesarios para su correcto funcionamiento.
Incluye: Replanteo. Sincronización del sistema. Colocación y fijación de los módulos. Conexionado con las redes de conducción de agua y eléctrica.
Criterio de medición de proyecto: Número de unidades previstas, según documentación gráfica de Proyecto.
Criterio de medición de obra: Se medirá el número de unidades realmente ejecutadas según especificaciones de Proyecto.

| Código | Ud | Descripción | Rendimiento | Precio | Importe |
|---|---|---|---|---|---|
| mt37pib100a | Ud | Kit básico, modelo 96900 "PRESTO IBÉRICA", formado por 1 módulo de potencia, de 140x110x170 mm, compuesto por caja de plástico ABS autoextinguible con tapa, bomba circuladora para alimentación monofásica, potencia eléctrica máxima de 100 W, presión máxima de trabajo 10 bar, conexiones roscadas macho de 1/2" de diámetro, emisor y receptor vía radio, botón de asociación a módulo de bypass, led indicador de estado, cable eléctrico de conexión de 3 m de longitud, y tapa embellecedora con chazos y tornillos, 1 módulo de bypass, de 80x70x130 mm, compuesto por caja de plástico ABS autoextinguible con tapa, electroválvula de 12 V, potencia eléctrica máxima de 15 W, conexiones roscadas macho de 1/2" de diámetro con indicadores de colocación, fuente de alimentación, sensor de temperatura, emisor y receptor vía radio, botón de asociación a módulo de bombeo, botón de asociación a pulsador, leds indicadores de estado, cable eléctrico de conexión de 3 m de longitud, y tapa embellecedora con chazos y tornillos y 1 módulo de activación, serie Galindo, de 73x36x73 mm, compuesto por pulsador capacitivo sin contacto, con leds indicadores de estado, tensión asignada 250 V, emisor y receptor vía radio, botón de programación, tapa y marco embellecedor, incluso tapas embellecedoras. (material) | 1 | 1578129.32 | 1578129.320 |
| mt37pib101 | Ud | Material auxiliar para montaje del kit básico o el kit de alta potencia, sistema Presto Go System "PRESTO IBÉRICA" en instalaciones hidráulicas. (material) | 1 | 55572.1 | 55572.100 |
| mo008 | h | Oficial 1ª plomero. (mano de obra) | 2.423 | 26179.17 | 63432.129 |
| mo107 | h | Ayudante plomero. (mano de obra) | 2.423 | 19008.41 | 46057.377 |
| mo003 | h | Maestro electricista. (mano de obra) | 2.242 | 26179.17 | 58693.699 |
| % | % | Herramienta menor | 4 % | 1801884.625 | 72075.385 |
|  |  | Costes directos |  |  | 1873960.010 |
