# Secador de manos

- Propiedad del archivo: CYPE Ingenieros S.A.
- Formato: FIEBDC-3/2016
- Programa: Generador de precios de la construcción. CYPE Ingenieros, S.A.
- Fecha: 14/10/2024
- Ámbito geográfico: Colombia
- Divisa: COP
- Costes indirectos: 3 %
- Gastos generales: 13 %
- Beneficio industrial: 6 %
- IVA: 16 %

## S Señalización y equipamiento

### SM Baños

#### SMB Secadores de manos

**SMB010** Ud Secador de manos.
Secamanos eléctrico, modelo Salida Inferior Cromado 88302 "PRESTO EQUIP", de 1600 W de potencia calorífica, con carcasa de acero inoxidable, con interruptor óptico por aproximación de las manos con 1' de tiempo máximo de funcionamiento, de 225x160x282 mm. Incluso elementos de fijación.
Incluye: Replanteo. Colocación y fijación. Conexión a la red eléctrica. Comprobación de su correcto funcionamiento.
Criterio de medición de proyecto: Número de unidades previstas, según documentación gráfica de Proyecto.
Criterio de medición de obra: Se medirá el número de unidades realmente colocadas según especificaciones de Proyecto.

| Código | Ud | Descripción | Rendimiento | Precio | Importe |
|---|---|---|---|---|---|
| mt31abp120d | Ud | Secamanos eléctrico, modelo Salida Inferior Cromado 88302 "PRESTO EQUIP", de 1600 W de potencia calorífica, con carcasa de acero inoxidable, con interruptor óptico por aproximación de las manos con 1' de tiempo máximo de funcionamiento, de 225x160x282 mm. (material) | 1 | 1184037.43 | 1184037.430 |
| mo107 | h | Ayudante plomero. (mano de obra) | 0.32 | 19865.18 | 6356.858 |
| % | % | Herramienta menor | 2 % | 1190394.288 | 23807.886 |
|  |  | Costes directos |  |  | 1214202.174 |
