# Protección de elementos de terraza

- Propiedad del archivo: CYPE INGENIEROS, S.A.
- Formato: FIEBDC-3/2002
- Ámbito geográfico: Colombia
- Divisa: COP
- Costes indirectos: 3.00 %
- Gastos generales: 13.00 %
- Beneficio industrial: 6.00 %
- IVA: 16.00 %

## 0 Actividades preliminares

### 0C Protecciones provisionales

#### 0CF Fachadas

**0CF010** Ud Protección de elementos de terraza.
Protección mediante lonas, láminas de polietileno y tableros de madera, de todos aquellos elementos constructivos de la terraza (barandillas, petos, pisos, celosías, etc.) que pudieran verse afectados mientras duren los trabajos de rehabilitación o reforma. Incluso posterior retirada de las protecciones, limpieza, acopio, recogida y carga manual sobre camión o contenedor.
Incluye: Colocación de la protección. Retirada de la protección y carga sobre contenedor.
Criterio de medición de proyecto: Número de unidades previstas, según documentación gráfica de Proyecto.
Criterio de medición de obra: Se medirá el número de unidades realmente ejecutadas según especificaciones de Proyecto.

| Código | Ud | Descripción | Rendimiento | Precio | Importe |
|---|---|---|---|---|---|
| mt32war020 | m² | Lámina de polietileno transparente, de 0,2 mm de espesor. (material) | 10.000 | 443.90 | 4439.00 |
| mt32war030 | m | Cinta plástica autoadhesiva. (material) | 10.000 | 103.58 | 1035.80 |
| mt08eft010a | m² | Tablero aglomerado hidrófugo, de 19 mm de espesor. (material) | 2.000 | 25220.73 | 50441.46 |
| mt32war060 | m² | Lona impermeable de protección, de polietileno, con malla de refuerzo y cuerda perimetral de poliamida para el ajuste de la lona. (material) | 10.000 | 11837.20 | 118372.00 |
| mo113 | h | Peón de obra blanca. (mano de obra) | 2.370 | 19175.79 | 45446.62 |
| % | % | Herramienta menor | 2 % | 219734.88 | 4394.70 |
|  |  | Costes directos |  |  | 224129.58 |
