# Inspección de soldaduras

- Propiedad del archivo: CYPE INGENIEROS, S.A.
- Formato: FIEBDC-3/2002
- Ámbito geográfico: Colombia
- Divisa: COP
- Costes indirectos: 3.00 %
- Gastos generales: 13.00 %
- Beneficio industrial: 6.00 %
- IVA: 16.00 %

## 0 Actividades preliminares

### 0E Toma de muestras y ensayos para estudio de patologías

#### 0ED Ensayos e inspecciones de elementos estructurales

**0ED070** Ud Inspección de soldaduras.
Ensayo para determinar el estado actual de las soldaduras existentes en la estructura metálica del edificio mediante el uso de líquidos penetrantes, de 1/2 jornada laboral de duración, sin incluir calas ni reposición de revestimientos o recubrimientos.
Incluye: Realización del ensayo.
Criterio de medición de proyecto: Número de unidades previstas, según documentación gráfica de Proyecto.
Criterio de medición de obra: Se medirá el número de unidades realmente ejecutadas según especificaciones de Proyecto.

| Código | Ud | Descripción | Rendimiento | Precio | Importe |
|---|---|---|---|---|---|
| mt49apa020a | Ud | Ensayo para determinar el estado actual de las soldaduras mediante líquidos penetrantes, de 1/2 jornada laboral de duración, sin incluir cala ni reposición de revestimientos o recubrimientos. (material) | 1.000 | 1157730.74 | 1157730.74 |
| % | % | Herramienta menor | 2 % | 1157730.74 | 23154.61 |
|  |  | Costes directos |  |  | 1180885.35 |
