# Ensayo destructivo: extracción de cilindro

- Propiedad del archivo: CYPE INGENIEROS, S.A.
- Formato: FIEBDC-3/2002
- Ámbito geográfico: Colombia
- Divisa: COP
- Costes indirectos: 3.00 %
- Gastos generales: 13.00 %
- Beneficio industrial: 6.00 %
- IVA: 16.00 %

## 0 Actividades preliminares

### 0E Toma de muestras y ensayos para estudio de patologías

#### 0EH Ensayos de información del concreto endurecido

**0EH010** Ud Ensayo destructivo: extracción de cilindro.
Ensayo destructivo consistente en la rotura a compresión de cilindro de concreto endurecido de 20 mm de diámetro y 100 mm de longitud, extraída mediante sonda rotativa en cimentación de concreto. Incluso corte, curado, refrentado y relleno de taladro con mortero hidráulico expansivo autonivelante, sin incluir cala ni reposición de revestimientos ni recubrimientos.
Incluye: Extracción de cilindro. Realización del ensayo. Relleno del taladro.
Criterio de medición de proyecto: Número de unidades previstas, según documentación gráfica de Proyecto.
Criterio de medición de obra: Se medirá el número de unidades realmente ejecutadas según especificaciones de Proyecto.

| Código | Ud | Descripción | Rendimiento | Precio | Importe |
|---|---|---|---|---|---|
| mt49hoc030a | Ud | Extracción de cilindro de concreto endurecido de 20 mm de diámetro y 100 mm de longitud mediante sonda rotativa, tallado, refrentado y ensayo para determinar la resistencia a compresión, sin incluir cala ni reposición de revestimientos o recubrimientos. (material) | 1.000 | 293818.60 | 293818.60 |
| mt49hoc040s | Ud | Relleno de taladros con mortero hidráulico expansivo autonivelante, de 20 mm de diámetro, en cimentaciones. (material) | 1.000 | 48410.46 | 48410.46 |
| % | % | Herramienta menor | 2 % | 342229.06 | 6844.58 |
|  |  | Costes directos |  |  | 349073.64 |
