# Embalaje y paletizado de material arqueológico

- Propiedad del archivo: CYPE INGENIEROS, S.A.
- Formato: FIEBDC-3/2002
- Ámbito geográfico: Colombia
- Divisa: COP
- Costes indirectos: 3.00 %
- Gastos generales: 13.00 %
- Beneficio industrial: 6.00 %
- IVA: 16.00 %

## 0 Actividades preliminares

### 0G Trabajos arqueológicos

#### 0GE Excavaciones arqueológicas y transportes

**0GE055** m³ Embalaje y paletizado de material arqueológico.
Embalaje de material arqueológico procedente de las excavaciones, mediante láminas de polietileno transparente, film alveolar, gránulos de poliestireno expandido y cajas de cartón; paletizado de los elementos y fijación del conjunto con cinta plástica autoadhesiva para evitar el movimiento de las piezas, golpes y roces, durante su transporte hasta el punto de almacenamiento. Incluso recogida y carga de restos sobre camión o contenedor.
Incluye: Embalaje del material. Colocación de las piezas sobre palets. Limpieza y retirada de restos a contenedor.
Criterio de medición de proyecto: Volumen medido según documentación gráfica de Proyecto.
Criterio de medición de obra: Se medirá el volumen realmente ejecutado según especificaciones de Proyecto.

| Código | Ud | Descripción | Rendimiento | Precio | Importe |
|---|---|---|---|---|---|
| mt32war020 | m² | Lámina de polietileno transparente, de 0,2 mm de espesor. (material) | 4.500 | 442.36 | 1990.62 |
| mt32war050 | m² | Film alveolar para embalar. (material) | 4.500 | 1592.48 | 7166.16 |
| mt32war030 | m | Cinta plástica autoadhesiva. (material) | 4.200 | 103.22 | 433.52 |
| mt32war040 | m² | Cartón rizado para embalaje. (material) | 0.200 | 884.71 | 176.94 |
| mt32war070 | kg | Gránulos de poliestireno expandido, de 10 kg/m³ de densidad, de granulometría comprendida entre 2 y 3 mm, para protección y embalaje. (material) | 0.200 | 16809.55 | 3361.91 |
| mo113 | h | Peón de obra blanca. (mano de obra) | 0.161 | 18348.75 | 2954.15 |
| % | % | Herramienta menor | 2 % | 16083.30 | 321.67 |
|  |  | Costes directos |  |  | 16404.97 |
