# Caja de inspección de concreto simple "in situ"

- Propiedad del archivo: CYPE INGENIEROS, S.A.
- Formato: FIEBDC-3/2002
- Ámbito geográfico: Colombia
- Divisa: COP
- Costes indirectos: 3.00 %
- Gastos generales: 13.00 %
- Beneficio industrial: 6.00 %
- IVA: 16.00 %

## A Acondicionamiento del terreno

### AS Red de desagüe

#### ASA Cajas de inspección

**ASA011** Ud Caja de inspección de concreto simple "in situ".
Caja de inspección a pie de bajante enterrada, de concreto simple "in situ" f'c=310 kg/cm² (31 MPa), clase de exposición F0 S2 P1 C0, tamaño máximo del agregado 19 mm, manejabilidad blanda, de dimensiones interiores 60x60x60 cm, sobre solera de concreto simple de 15 cm de espesor, formación de pendiente mínima del 2%, con el mismo tipo de concreto, con codo de PVC de 45° colocado en dado de concreto, para evitar el golpe de bajada en la pendiente de la solera, cerrada superiormente con marco y tapa de fundición carga de rotura 125 kN; previa excavación con medios manuales y posterior relleno del trasdós con material granular. Incluso molde reutilizable de lámina metálica amortizable en 20 usos.
Incluye: Replanteo. Excavación con medios manuales. Eliminación de las tierras sueltas del fondo de la excavación. Fundido y compactación del concreto en formación de solera. Colocación del molde reutilizable. Fundido y compactación del concreto en formación de la caja de inspección. Retirada del molde. Conexionado de los colectores a la caja de inspección. Relleno de concreto para formación de pendientes. Colocación del codo de PVC en el dado de concreto. Colocación de la tapa y los accesorios. Relleno del trasdós. Comprobación de su correcto funcionamiento.
Criterio de medición de proyecto: Número de unidades previstas, según documentación gráfica de Proyecto.
Criterio de medición de obra: Se medirá el número de unidades realmente ejecutadas según especificaciones de Proyecto.

| Código | Ud | Descripción | Rendimiento | Precio | Importe |
|---|---|---|---|---|---|
| mt10hmf050spe | m³ | Concreto simple f'c=310 kg/cm² (31 MPa), clase de exposición F0 S2 P1 C0, tamaño máximo del agregado 19 mm, manejabilidad blanda, fabricado en planta, según NSR-10 y ACI 318. (material) | 0.354 | 382296.70 | 135333.03 |
| mt11ppl030a | Ud | Codo 87°30' de PVC liso, D=125 mm. (material) | 1.000 | 21927.43 | 21927.43 |
| mt08epr030c | Ud | Molde reutilizable para formación de cajas de inspección de sección cuadrada de 60x60x60 cm, de lámina metálica, incluso accesorios de montaje. (material) | 0.050 | 805131.19 | 40256.56 |
| mt11tfa010c | Ud | Marco y tapa de fundición, 60x60 cm, para caja de inspección registrable, carga de rotura 125 kN. (material) | 1.000 | 148726.65 | 148726.65 |
| mt01arr010a | t | Grava de cantera, de 19 a 25 mm de diámetro. (material) | 0.581 | 28836.87 | 16754.22 |
| au00auh040 |  | Vibrador de concreto, eléctrico. | 1.000 | 0.00 | 0.00 |
| mo020 | h | Oficial 1ª obra blanca. (mano de obra) | 1.697 | 25476.92 | 43234.33 |
| mo113 | h | Peón de obra blanca. (mano de obra) | 2.706 | 18348.75 | 49651.72 |
| % | % | Herramienta menor | 2 % | 455883.94 | 9117.68 |
|  |  | Costes directos |  |  | 465001.62 |
