# Rejilla electrosoldada, para canaleta de drenaje

- Propiedad del archivo: CYPE INGENIEROS, S.A.
- Formato: FIEBDC-3/2002
- Ámbito geográfico: Colombia
- Divisa: COP
- Costes indirectos: 3.00 %
- Gastos generales: 13.00 %
- Beneficio industrial: 6.00 %
- IVA: 16.00 %

## A Acondicionamiento del terreno

### AS Red de desagüe

#### ASI Sistemas de drenaje de suelos

**ASI060** m Rejilla electrosoldada, para canaleta de drenaje.
Rejilla electrosoldada antideslizante, de 200 mm de anchura, acabado galvanizado en caliente, realizada con pletinas portantes de acero laminado S235JR, en perfil plano laminado en caliente, de 30x2 mm, separadas 34 mm entre sí, separadores de varilla cuadrada retorcida, de acero con bajo contenido en carbono ISO 16120-2 C4D, de 4 mm de lado, separados 38 mm entre sí y marco de acero laminado S235JR, en perfil Z laminado en caliente, para canaleta de drenaje, colocada directamente sobre la superficie soporte.
Incluye: Replanteo. Montaje de la rejilla.
Criterio de medición de proyecto: Longitud medida en proyección horizontal, según documentación gráfica de Proyecto.
Criterio de medición de obra: Se medirá, en proyección horizontal, la longitud realmente ejecutada según especificaciones de Proyecto.

| Código | Ud | Descripción | Rendimiento | Precio | Importe |
|---|---|---|---|---|---|
| mt07rel045a | m | Rejilla electrosoldada antideslizante, de 200 mm de anchura, acabado galvanizado en caliente, realizada con pletinas portantes de acero laminado S235JR, en perfil plano laminado en caliente, de 30x2 mm, separadas 34 mm entre sí, separadores de varilla cuadrada retorcida, de acero con bajo contenido en carbono ISO 16120-2 C4D, de 4 mm de lado, separados 38 mm entre sí y marco de acero laminado S235JR, en perfil Z laminado en caliente. (material) | 1.000 | 33598.30 | 33598.30 |
| mo020 | h | Oficial 1ª obra blanca. (mano de obra) | 0.066 | 25476.92 | 1681.48 |
| mo113 | h | Peón de obra blanca. (mano de obra) | 0.066 | 18348.75 | 1211.02 |
| % | % | Herramienta menor | 2 % | 36490.80 | 729.82 |
|  |  | Costes directos |  |  | 37220.62 |
