# Viga entre zapatas

- Propiedad del archivo: CYPE INGENIEROS, S.A.
- Formato: FIEBDC-3/2002
- Ámbito geográfico: Colombia
- Divisa: COP
- Costes indirectos: 3.00 %
- Gastos generales: 13.00 %
- Beneficio industrial: 6.00 %
- IVA: 16.00 %

## C Cimentaciones

### CA Arriostramientos

#### CAV Vigas entre zapatas

**CAV010** m³ Viga entre zapatas.
Viga de atado de concreto armado, realizada con concreto f'c=210 kg/cm² (21 MPa), clase de exposición F0 S0 P0 C0, tamaño máximo del agregado 12,5 mm, manejabilidad blanda, preparado en obra, y fundido con medios manuales, y acero Grado 60 (fy=4200 kg/cm²), con una cuantía aproximada de 60 kg/m³. Incluso alambre de atar, y separadores.
Criterio de valoración económica: El precio incluye el figurado del acero (corte y doblez) en el área de trabajo, en obra y el armado en el lugar definitivo de su colocación en obra, pero no incluye el encofrado.
Incluye: Colocación de la armadura con separadores homologados. Preparación del concreto. Fundido y compactación del concreto. Coronación y enrase. Curado del concreto.
Criterio de medición de proyecto: Volumen medido sobre las secciones teóricas de la excavación, según documentación gráfica de Proyecto.
Criterio de medición de obra: Se medirá el volumen teórico ejecutado según especificaciones de Proyecto, sin incluir los incrementos por excesos de excavación no autorizados.

| Código | Ud | Descripción | Rendimiento | Precio | Importe |
|---|---|---|---|---|---|
| mt07aco020a | Ud | Separador homologado para cimentaciones. (material) | 10.000 | 335.24 | 3352.40 |
| mt07aco060a | kg | Acero en barras corrugadas, Grado 60 (fy=4200 kg/cm²), de varios diámetros, según NTC 2289 y ASTM A 706. (material) | 63.000 | 2109.85 | 132920.55 |
| mt08var050 | kg | Alambre galvanizado para atar, de 1,30 mm de diámetro. (material) | 0.720 | 3289.66 | 2368.56 |
| mt08aaa010a | m³ | Agua. (material) | 0.226 | 3289.66 | 743.46 |
| mt01arg000d | m³ | Arena cribada. (material) | 0.582 | 77925.01 | 45352.36 |
| mt01arg001de | m³ | Agregado grueso homogeneizado, de tamaño máximo 12,5 mm. (material) | 0.873 | 56407.65 | 49243.88 |
| mt08cem000d | kg | Cemento gris en sacos. (material) | 376.320 | 484.68 | 182394.78 |
| mq06hor010 | h | Concretera eléctrica con una capacidad de amasado de 160 l. (maquinaria) | 0.730 | 8779.49 | 6409.03 |
| op00ciz020 |  | Cizalla para acero en barras corrugadas. | 1.000 | 0.00 | 0.00 |
| op00ata010 |  | Atadora de armadura. | 1.000 | 0.00 | 0.00 |
| au00auh040 |  | Vibrador de concreto, eléctrico. | 1.000 | 0.00 | 0.00 |
| mo043 | h | Oficial 1ª armador de concreto. (mano de obra) | 0.515 | 27708.07 | 14269.66 |
| mo090 | h | Ayudante armador de concreto. (mano de obra) | 0.580 | 20698.42 | 12005.08 |
| mo113 | h | Peón de obra blanca. (mano de obra) | 1.409 | 19175.79 | 27018.69 |
| mo112 | h | Ayudante entendido. (mano de obra) | 1.476 | 19489.54 | 28766.56 |
| mo045 | h | Oficial 1ª cementador de concreto armado. (mano de obra) | 0.094 | 27708.07 | 2604.56 |
| mo092 | h | Ayudante cementador de concreto armado. (mano de obra) | 0.376 | 20698.42 | 7782.61 |
| % | % | Herramienta menor | 2 % | 515232.18 | 10304.64 |
|  |  | Costes directos |  |  | 525536.82 |
